# Impermeabilització de paret mitgera amb envà pluvial de plaques conformades

- Propietat de l'arxiu: CYPE INGENIEROS, S.A.
- Format: FIEBDC-3/2002
- Divisa: EUR
- Costos indirectes: 3.00 %
- IVA: 21.00 %

## N Aïllaments e impermeabilitzacions

### NI Impermeabilitzacions

#### NIT Envans pluvials

**NIT020** m² Impermeabilització de paret mitgera amb envà pluvial de plaques conformades.
Impermeabilització de paret mitgera de fins a 12 m d'altura amb envà pluvial de plaques asfàltiques 10 ones, de perfil ondulat i color negre, a base de fibres minerals i vegetals saturades amb una emulsió bituminosa a altes temperatures, disposició de les plaques en filades cavalcades, fixades a la paret mitgera directament sobre el suport amb cargols galvanitzats; i acabament perimetral de planxa galvanitzada esmaltada, de varis colors.
Inclou: Preparació i neteja del suport. Tall i presentació de les plaques de l'envà pluvial. Col·locació de les plaques. Resolució del perímetre interior i exterior de l'element. Subjecció de les plaques. Repassos i neteja.
Criteri d'amidament de projecte: Superfície mesurada segons documentació gràfica de Projecte.
Criteri de mesura d'obra: Es mesurarà la superfície realment executada segons especificacions de Projecte.

| Codi | Ut | Descripció | Rendiment | Preu | Import |
|---|---|---|---|---|---|
| mt13lpo010e | m² | Placa asfàltica 10 ones, de perfil ondulat i color negre, a base de fibres minerals i vegetals saturades amb una emulsió bituminosa a altes temperatures, segons UNE-EN 534. (material) | 1.100 | 8.28 | 9.11 |
| mt13lps030 | U | Cargol galvanitzat amb tac de plàstic i volandera plom/ferro, per fixació de plaques sobre suport ceràmic. (material) | 6.000 | 0.10 | 0.60 |
| mt13lps020 | m | Acabament perimetral de planxa galvanitzada esmaltada, de varis colors. (material) | 0.400 | 1.94 | 0.78 |
| mo052 | h | Oficial 1ª muntador de sistemes de façanes prefabricades. (mà d'obra) | 0.180 | 29.34 | 5.28 |
| mo099 | h | Ajudant muntador de sistemes de façanes prefabricades. (mà d'obra) | 0.180 | 25.28 | 4.55 |
| % | % | Costos directes complementaris | 2 % | 20.32 | 0.41 |
|  |  | Costos directes |  |  | 20.73 |
