# Impermeabilització líquida de balcons i terrasses. Sistema Mapelastic "MAPEI SPAIN"

- Propietat de l'arxiu: CYPE INGENIEROS, S.A.
- Format: FIEBDC-3/2002
- Divisa: EUR
- Costos indirectes: 3.00 %
- IVA: 21.00 %

## N Aïllaments e impermeabilitzacions

### NL Impermeabilitzacions líquides

#### NLG Cobertes, galeries i balcons

**NLG190** m² Impermeabilització líquida de balcons i terrasses. Sistema Mapelastic "MAPEI SPAIN".
Impermeabilització líquida de balcons i terrasses. Sistema Mapelastic "MAPEI SPAIN" format per dues capes de morter cimentós impermeabilitzant flexible bicomponent Mapelastic Zero "MAPEI SPAIN", color gris, amb un rendiment de 3,4 kg/m², malla de fibra de vidre antiàlcalis, Mapenet 150 "MAPEI SPAIN", de 4x5 mm de llum de malla, de 150 g/m² de massa superficial, color blau; i banda de reforç Mapeband "MAPEI SPAIN" de 120 mm d'amplada, en punts singulars, (1,1 m/m²).
Inclou: Neteja de la superfície suport. Armat de la superfície. Resolució dels punts singulars. Aplicació de l'impermeabilitzant.
Criteri d'amidament de projecte: Superfície mesurada en projecció horitzontal, segons documentació gràfica de Projecte, des de les cares interiors dels ampits o plastrons perimetrals que la limiten.
Criteri de mesura d'obra: Es mesurarà, en projecció horitzontal, la superfície realment executada segons especificacions de Projecte, des de les cares interiors dels ampits o plastrons perimetrals que la limiten.

| Codi | Ut | Descripció | Rendiment | Preu | Import |
|---|---|---|---|---|---|
| mt28mam095a | kg | Morter cimentós impermeabilitzant flexible bicomponent Mapelastic Zero "MAPEI SPAIN", color gris, compost de ciment, àrids seleccionats, additius especials i polímers sintètics en dispersió aquosa, amb resistència als rajos UV, als sulfats, als clorurs, al diòxid de carboni i a les sals de desglaç, com a protecció enfront de la humitat per capil·laritat i infiltracions d'aigua de pluja. (material) | 3.400 | 4.13 | 14.04 |
| mt15map040a | m | Malla de fibra de vidre antiàlcalis, Mapenet 150 "MAPEI SPAIN", de 4x5 mm de llum de malla, de 150 g/m² de massa superficial, color blau, de 1x50 m, per armar morters. (material) | 1.100 | 3.11 | 3.42 |
| mt15map050a | m | Banda de reforç Mapeband "MAPEI SPAIN" de 120 mm d'amplada, composta per una pel·lícula de polietilè laminat sobre una banda de feltre. (material) | 1.100 | 5.94 | 6.53 |
| op00tal020 |  | Trepant amb batedora. | 1.000 | 0.00 | 0.00 |
| mo032 | h | Oficial 1ª aplicador de productes impermeabilitzants. (mà d'obra) | 0.300 | 29.67 | 8.90 |
| mo070 | h | Ajudant aplicador de productes impermeabilitzants. (mà d'obra) | 0.300 | 26.39 | 7.92 |
| % | % | Costos directes complementaris | 2 % | 40.81 | 0.82 |
|  |  | Costos directes |  |  | 41.63 |
