# Desolidarització sota paviment ceràmic o de pedra natural, amb làmines nodulars de polietilè

- Propietat de l'arxiu: CYPE INGENIEROS, S.A.
- Format: FIEBDC-3/2002
- Divisa: EUR
- Costos indirectes: 3.00 %
- IVA: 21.00 %

## N Aïllaments e impermeabilitzacions

### NS Desolidaritzacions

#### NSN Terres

**NSN005** m² Desolidarització sota paviment ceràmic o de pedra natural, amb làmines nodulars de polietilè.
Desolidarització sota paviment ceràmic o de pedra natural, amb làmina impermeabilitzant, desolidaritzant i difusora de vapor d'aigua de polietilè amb estructura quadriculada, de 3 mm d'espessor, Schlüter-DITRA 30M "SCHLÜTER-SYSTEMS", revestida de geotèxtil no teixit en una de les seves cares, fixada al suport amb adhesiu cimentós d'enduriment normal, C1, color gris, estès amb plana dentada.
Inclou: Tall i preparació de la làmina desolidaritzant. Estès de l'adhesiu cimentós sobre la superfície suport. Col·locació de la làmina desolidaritzant.
Criteri d'amidament de projecte: Superfície mesurada segons documentació gràfica de Projecte.
Criteri de mesura d'obra: Es mesurarà la superfície realment executada segons especificacions de Projecte.

| Codi | Ut | Descripció | Rendiment | Preu | Import |
|---|---|---|---|---|---|
| mt09mcr021g | kg | Adhesiu cimentós d'enduriment normal, C1, segons UNE-EN 12004, color gris. (material) | 2.000 | 0.35 | 0.70 |
| mt15res300d | m² | Làmina impermeabilitzant, desolidaritzant i difusora de vapor d'aigua de polietilè amb estructura quadriculada, de 3 mm d'espessor, Schlüter-DITRA 30M "SCHLÜTER-SYSTEMS", revestida de geotèxtil no teixit en una de les seves cares, subministrada en rotllos de 30,2 m de longitud. (material) | 1.050 | 19.21 | 20.17 |
| mo029 | h | Oficial 1ª aplicador de làmines impermeabilitzants. (mà d'obra) | 0.120 | 29.67 | 3.56 |
| mo067 | h | Ajudant aplicador de làmines impermeabilitzants. (mà d'obra) | 0.120 | 26.39 | 3.17 |
| % | % | Costos directes complementaris | 2 % | 27.60 | 0.55 |
|  |  | Costos directes |  |  | 28.15 |
