# Trobada de coberta amb bonera de sortida vertical per a sistema de drenatge sifònic, sistema Akasison "JIMTEN"

- Propietat de l'arxiu: CYPE INGENIEROS, S.A.
- Format: FIEBDC-3/2002
- Divisa: EUR
- Costos indirectes: 3.00 %
- IVA: 21.00 %

## Q Cobertes

### QA Planes transitables, no ventilades

#### QAF Punts singulars

**QAF035** U Trobada de coberta amb bonera de sortida vertical per a sistema de drenatge sifònic, sistema Akasison "JIMTEN".
Encontre de coberta amb bonera per a sistema de drenatge sifònic de coberta, compost d'un bonera sifònica de polietilè, amb làmina impermeabilitzant de PVC, sistema Akasison, model XL75 HR PVC "JIMTEN", de sortida horitzontal de 75 mm de diàmetre i reixeta convexa, amb el maneguet connector, la canonada vertical i el colze, tots ells del mateix diàmetre que el clavegueró, totalment adherit a la làmina.
Inclou: Neteja i preparació de la superfície. Col·locació de la bonera.
Criteri d'amidament de projecte: Nombre d'unitats previstes, segons documentació gràfica de Projecte.
Criteri de mesura d'obra: Es mesurarà el nombre d'unitats realment executades segons especificacions de Projecte.

| Codi | Ut | Descripció | Rendiment | Preu | Import |
|---|---|---|---|---|---|
| mt11aka011jk | U | Bonera sifònica de polietilè, amb làmina impermeabilitzant de PVC, sistema Akasison, model XL75 HR PVC "JIMTEN", de sortida horitzontal de 75 mm de diàmetre i reixeta convexa, segons UNE-EN 1253. (material) | 1.000 | 409.13 | 409.13 |
| mt11aka030 | U | Maneguet connector de polietilè d'alta densitat (PEAD/HDPE), de 75 mm de diàmetre exterior, per a bonera sifònica, sistema Akasison "JIMTEN". (material) | 1.000 | 10.00 | 10.00 |
| mt11aka040fa | m | Canonada templada mitjançant tractament tèrmic addicional, de polietilè d'alta densitat (PEAD/HDPE), de 75 mm de diàmetre exterior i 3 mm de gruix, sistema Akasison "JIMTEN", en trams de 5 m de longitud. (material) | 0.800 | 7.00 | 5.60 |
| mt11aka050e | U | Colze 90° de polietilè d'alta densitat (PEAD/HDPE), de 75 mm de diàmetre exterior i 3 mm de gruix, sistema Akasison "JIMTEN". (material) | 1.000 | 4.00 | 4.00 |
| mo029 | h | Oficial 1ª aplicador de làmines impermeabilitzants. (mà d'obra) | 0.815 | 28.42 | 23.16 |
| mo067 | h | Ajudant aplicador de làmines impermeabilitzants. (mà d'obra) | 0.815 | 25.28 | 20.60 |
| % | % | Costos directes complementaris | 2 % | 472.49 | 9.45 |
|  |  | Costos directes |  |  | 481.94 |
