# Trobada de coberta amb bonera de sortida vertical per a sistema de drenatge sifònic, sistema Akasison "JIMTEN"

- Propietat de l'arxiu: CYPE INGENIEROS, S.A.
- Format: FIEBDC-3/2002
- Divisa: EUR
- Costos indirectes: 3.00 %
- IVA: 21.00 %

## Q Cobertes

### QA Planes transitables, no ventilades

#### QAF Punts singulars

**QAF035** U Trobada de coberta amb bonera de sortida vertical per a sistema de drenatge sifònic, sistema Akasison "JIMTEN".
Encontre de coberta amb bonera per a sistema de drenatge sifònic de coberta, compost d'un bonera sifònica d'acer inoxidable, amb anell tensor, sistema Akasison, model 63K "JIMTEN", de sortida vertical, amb rosca de 2" de diàmetre i reixeta convexa d'alumini, amb el maneguet connector amb rosca, la canonada vertical i el colze, tots ells del mateix diàmetre que el clavegueró, totalment adherit a la làmina.
Inclou: Neteja i preparació de la superfície. Col·locació de la bonera.
Criteri d'amidament de projecte: Nombre d'unitats previstes, segons documentació gràfica de Projecte.
Criteri de mesura d'obra: Es mesurarà el nombre d'unitats realment executades segons especificacions de Projecte.

| Codi | Ut | Descripció | Rendiment | Preu | Import |
|---|---|---|---|---|---|
| mt11aka012a | U | Bonera sifònica d'acer inoxidable, amb anell tensor, sistema Akasison, model 63K "JIMTEN", de sortida vertical, amb rosca de 2" de diàmetre i reixeta convexa d'alumini, segons UNE-EN 1253. (material) | 1.000 | 423.25 | 423.25 |
| mt11aka032a | U | Maneguet connector de polietilè d'alta densitat (PEAD/HDPE), amb rosca de 2", per a bonera sifònica, sistema Akasison "JIMTEN". (material) | 1.000 | 21.73 | 21.73 |
| mt11aka040fa | m | Canonada templada mitjançant tractament tèrmic addicional, de polietilè d'alta densitat (PEAD/HDPE), de 75 mm de diàmetre exterior i 3 mm de gruix, sistema Akasison "JIMTEN", en trams de 5 m de longitud. (material) | 0.800 | 7.00 | 5.60 |
| mt11aka050e | U | Colze 90° de polietilè d'alta densitat (PEAD/HDPE), de 75 mm de diàmetre exterior i 3 mm de gruix, sistema Akasison "JIMTEN". (material) | 1.000 | 4.00 | 4.00 |
| mo029 | h | Oficial 1ª aplicador de làmines impermeabilitzants. (mà d'obra) | 0.815 | 28.42 | 23.16 |
| mo067 | h | Ajudant aplicador de làmines impermeabilitzants. (mà d'obra) | 0.815 | 25.28 | 20.60 |
| % | % | Costos directes complementaris | 2 % | 498.34 | 9.97 |
|  |  | Costos directes |  |  | 508.31 |
