# Trobada de coberta amb bonera de sortida vertical per a sistema de drenatge sifònic, sistema Akasison "JIMTEN"

- Propietat de l'arxiu: CYPE INGENIEROS, S.A.
- Format: FIEBDC-3/2002
- Divisa: EUR
- Costos indirectes: 3.00 %
- IVA: 21.00 %

## Q Cobertes

### QA Planes transitables, no ventilades

#### QAF Punts singulars

**QAF035** U Trobada de coberta amb bonera de sortida vertical per a sistema de drenatge sifònic, sistema Akasison "JIMTEN".
Encontre de coberta amb bonera per a sistema de drenatge sifònic de coberta, compost d'una làmina de betum modificat amb elastòmer SBS, LBM(SBS)-40-FP, amb armadura de feltre de polièster no teixit de 160 g/m², de superfície no protegida, de 1x1 m, totalment adherida al suport amb bufador, prèvia emprimació amb emulsió asfàltica aniònica amb càrregues tipus EB, i col·locació d'un bonera sifònica de polietilè, amb membrana bituminosa, sistema Akasison, model XL75 HR B "JIMTEN", de sortida horitzontal de 75 mm de diàmetre i reixeta convexa, amb el maneguet connector, la canonada vertical i el colze, tots ells del mateix diàmetre que el clavegueró, totalment adherit a la làmina asfàltica amb bufador.
Inclou: Neteja i preparació de la superfície. Emprimació de la superfície. Col·locació del reforç de la impermeabilització. Col·locació de la bonera.
Criteri d'amidament de projecte: Nombre d'unitats previstes, segons documentació gràfica de Projecte.
Criteri de mesura d'obra: Es mesurarà el nombre d'unitats realment executades segons especificacions de Projecte.

| Codi | Ut | Descripció | Rendiment | Preu | Import |
|---|---|---|---|---|---|
| mt14lba010g | m² | Làmina de betum modificat amb elastòmer SBS, LBM(SBS)-40-FP, de 3,5 mm d'espessor, massa nominal 4 kg/m², amb armadura de feltre de polièster no teixit de 160 g/m², de superfície no protegida. Segons UNE-EN 13707. (material) | 1.050 | 6.93 | 7.28 |
| mt14iea020c | kg | Emulsió asfàltica aniònica amb càrregues tipus EB, segons UNE 104231. (material) | 0.300 | 3.30 | 0.99 |
| mt11aka011fg | U | Bonera sifònica de polietilè, amb membrana bituminosa, sistema Akasison, model XL75 HR B "JIMTEN", de sortida horitzontal de 75 mm de diàmetre i reixeta convexa, segons UNE-EN 1253. (material) | 1.000 | 461.93 | 461.93 |
| mt11aka030 | U | Maneguet connector de polietilè d'alta densitat (PEAD/HDPE), de 75 mm de diàmetre exterior, per a bonera sifònica, sistema Akasison "JIMTEN". (material) | 1.000 | 10.00 | 10.00 |
| mt11aka040fa | m | Canonada templada mitjançant tractament tèrmic addicional, de polietilè d'alta densitat (PEAD/HDPE), de 75 mm de diàmetre exterior i 3 mm de gruix, sistema Akasison "JIMTEN", en trams de 5 m de longitud. (material) | 0.800 | 7.00 | 5.60 |
| mt11aka050e | U | Colze 90° de polietilè d'alta densitat (PEAD/HDPE), de 75 mm de diàmetre exterior i 3 mm de gruix, sistema Akasison "JIMTEN". (material) | 1.000 | 4.00 | 4.00 |
| mo029 | h | Oficial 1ª aplicador de làmines impermeabilitzants. (mà d'obra) | 0.815 | 28.42 | 23.16 |
| mo067 | h | Ajudant aplicador de làmines impermeabilitzants. (mà d'obra) | 0.815 | 25.28 | 20.60 |
| % | % | Costos directes complementaris | 2 % | 533.56 | 10.67 |
|  |  | Costos directes |  |  | 544.23 |
