# Panell sandvitx, per a coberta plana

- Propietat de l'arxiu: CYPE INGENIEROS, S.A.
- Format: FIEBDC-3/2002
- Divisa: EUR
- Costos indirectes: 3.00 %
- IVA: 21.00 %

## Q Cobertes

### QC Components de cobertes planes

#### QCN Panells i taulers

**QCN010** m² Panell sandvitx, per a coberta plana.
Panell sandvitx encadellat en les quatre cares, compost de: cara exterior de placa de ciment reforçat amb fibres, de 12 mm d'espessor, nucli aïllant d'escuma de poliestirè extrusor de 60 mm d'espessor i cara interior de placa de guix reforçat amb fibres, de 12 mm d'espessor, de 2400x550 mm, transmitància tèrmica 0,621 W/(m²K), Euroclasse B-s1, d0 de reacció al foc, segons UNE-EN 13501-1, fixat amb cargols autoroscants de cap aixamfranat, d'acer galvanitzat, sobre estructura de fusta, amb una llum entre recolzaments de 120 cm, per a coberta plana.
Inclou: Replanteig i tall dels panells. Col·locació i fixació del panell sandvitx.
Criteri d'amidament de projecte: Superfície mesurada segons documentació gràfica de Projecte.
Criteri de mesura d'obra: Es mesurarà la superfície realment executada segons especificacions de Projecte.

| Codi | Ut | Descripció | Rendiment | Preu | Import |
|---|---|---|---|---|---|
| mt13pst018ih | m² | Panell sandvitx encadellat en les quatre cares, compost de: cara exterior de placa de ciment reforçat amb fibres, de 12 mm d'espessor, nucli aïllant d'escuma de poliestirè extrusor de 60 mm d'espessor i cara interior de placa de guix reforçat amb fibres, de 12 mm d'espessor, de 2400x550 mm, transmitància tèrmica 0,621 W/(m²K), Euroclasse B-s1, d0 de reacció al foc, segons UNE-EN 13501-1. (material) | 1.050 | 69.31 | 72.78 |
| mt13pst100k | U | Cargol autoroscant de cap aixamfranat, d'acer galvanitzat, de 6 mm de diàmetre i 140 mm de longitud. (material) | 7.000 | 0.53 | 3.71 |
| mo054 | h | Oficial 1ª muntador d'aïllaments. (mà d'obra) | 0.192 | 29.34 | 5.63 |
| mo101 | h | Ajudant muntador d'aïllaments. (mà d'obra) | 0.192 | 25.28 | 4.85 |
| % | % | Costos directes complementaris | 2 % | 86.97 | 1.74 |
|  |  | Costos directes |  |  | 88.71 |
