# Claraboia

- Propietat de l'arxiu: CYPE INGENIEROS, S.A.
- Format: FIEBDC-3/2002
- Divisa: EUR
- Costos indirectes: 3.00 %
- IVA: 21.00 %

## Q Cobertes

### QL Lluernaris

#### QLC Claraboies prefabricades

**QLC010** U Claraboia.
Claraboia de cúpula fixa parabòlica monovalva, de polimetilmetacrilat (PMMA), de base quadrada, llum de buit 40x40 cm, sòcol de 25 cm d'altura, realitzat amb fàbrica de maó ceràmic buit de 29x14x7, rebuda amb morter de ciment, industrial, M-5; fixació estanca de cúpula a obra amb tirafons i col·locació de caputxons protectors.
Inclou: Col·locació i fixació de la cúpula al zócalo d'obra. Protecció i impermeabilització rematant el sòcol. Col·locació dels elements d'estanquitat del junt sòcol-cúpula. Col·locació dels elements de protecció i estanquitat de les fixacions.
Criteri d'amidament de projecte: Nombre d'unitats previstes, segons documentació gràfica de Projecte.
Criteri de mesura d'obra: Es mesurarà el nombre d'unitats realment executades segons especificacions de Projecte.

| Codi | Ut | Descripció | Rendiment | Preu | Import |
|---|---|---|---|---|---|
| mt14iea020c | kg | Emulsió asfàltica aniònica amb càrregues tipus EB, segons UNE 104231. (material) | 0.406 | 3.30 | 1.34 |
| mt14lga010ea | m² | Làmina de betum modificat amb elastòmer SBS, LBM(SBS)-50/G-FP, de 3,5 mm d'espessor, massa nominal 5 kg/m², amb armadura de feltre de polièster reforçat i estabilitzat de 150 g/m², amb autoprotecció mineral de color gris. Segons UNE-EN 13707. (material) | 0.546 | 8.56 | 4.67 |
| mt04lcc010b | U | Maó ceràmic buit (totxana), per revestir, 29x14x7 cm, per a ús en fàbrica protegida (peça P), densitat 805 kg/m³, segons UNE-EN 771-1. (material) | 18.000 | 0.35 | 6.30 |
| mt08aaa010a | m³ | Aigua. (material) | 0.006 | 1.50 | 0.01 |
| mt09mif010ca | t | Morter industrial per a obra de paleta, de ciment, color gris, categoria M-5 (resistència a compressió 5 N/mm²), subministrat en sacs, segons UNE-EN 998-2. (material) | 0.036 | 53.48 | 1.93 |
| mt21mat010apa | U | Claraboia de cúpula fixa parabòlica monovalva, de polimetilmetacrilat (PMMA), de base quadrada, llum de buit 40x40 cm. Segons UNE-EN 1873. (material) | 1.000 | 47.78 | 47.78 |
| mt21cms010 | U | Material auxiliar per instal·lació, muntatge i fixació de claraboia prefabricada. (material) | 1.689 | 2.25 | 3.80 |
| op00amo010 |  | Mola o radial. | 1.000 | 0.00 | 0.00 |
| mo029 | h | Oficial 1ª aplicador de làmines impermeabilitzants. (mà d'obra) | 0.384 | 28.42 | 10.91 |
| mo067 | h | Ajudant aplicador de làmines impermeabilitzants. (mà d'obra) | 0.384 | 25.28 | 9.71 |
| mo011 | h | Oficial 1ª muntador. (mà d'obra) | 0.404 | 29.34 | 11.85 |
| mo080 | h | Ajudant muntador. (mà d'obra) | 1.199 | 25.28 | 30.31 |
| mo113 | h | Peó ordinari construcció. (mà d'obra) | 0.114 | 23.81 | 2.71 |
| % | % | Costos directes complementaris | 2 % | 131.32 | 2.63 |
|  |  | Costos directes |  |  | 133.95 |
