# Lluernari de plaques translúcides, en coberta plana

- Propietat de l'arxiu: CYPE INGENIEROS, S.A.
- Format: FIEBDC-3/2002
- Divisa: EUR
- Costos indirectes: 3.00 %
- IVA: 21.00 %

## Q Cobertes

### QL Lluernaris

#### QLL De plaques translúcides sintètiques

**QLL010** m² Lluernari de plaques translúcides, en coberta plana.
Lluernari a una aigua en coberta plana, amb placa alveolar translúcida plana de policarbonat cel·lular, de 6 mm d'espessor, color blanc òpal translúcid, conductivitat tèrmica 3,56 W/(mK), Euroclasse B-s1, d0 de reacció al foc, segons UNE-EN 13501-1, amb una transmissió de lluminositat del 58%, proporcionant un aïllament acústic de 17 dB. Inclús accessoris de fixació de les plaques i silicona neutra oxímica, per closa de juntes.
Criteri de valoració econòmica: El preu no inclou l'estructura suport.
Inclou: Col·locació i fixació de les plaques. Resolució del perímetre interior i exterior del conjunt. Segellat elàstic de junts.
Criteri d'amidament de projecte: Superfície de l'aiguavés mesurada en veritable magnitud, segons documentació gràfica de Projecte.
Criteri de mesura d'obra: Es mesurarà, en veritable magnitud, la superfície realment executada segons especificacions de Projecte.

| Codi | Ut | Descripció | Rendiment | Preu | Import |
|---|---|---|---|---|---|
| mt21lpc010b | m² | Placa alveolar translúcida plana de policarbonat cel·lular, de 6 mm d'espessor, color blanc òpal translúcid, conductivitat tèrmica 3,56 W/(mK), Euroclasse B-s1, d0 de reacció al foc, segons UNE-EN 13501-1, amb una transmissió de lluminositat del 58%, proporcionant un aïllament acústic de 17 dB i amb tractament als rajos UV en les dues cares. (material) | 1.050 | 16.01 | 16.81 |
| mt21lpc030 | U | Kit d'accessoris de fixació, per a plaques de policarbonat cel·lular, en lluernaris, format per cargols autoroscants d'acer inoxidable, volandera d'alumini i EPDM peces de protecció de polipropilè per col·locar a pressió, cinta autoadhesiva i perfils de tancament lateral. (material) | 0.200 | 31.00 | 6.20 |
| mt22www050a | U | Cartutx de 300 ml de silicona neutra oxímica, d'elasticitat permanent i enduriment ràpid, color blanc, rang de temperatura de treball de -60 a 150°C, amb resistència als rajos UV, duresa Shore A aproximada de 22, segons UNE-EN ISO 868 i elongació a ruptura >= 800%, segons UNE-EN ISO 8339. (material) | 0.200 | 4.73 | 0.95 |
| mo011 | h | Oficial 1ª muntador. (mà d'obra) | 0.180 | 29.34 | 5.28 |
| mo080 | h | Ajudant muntador. (mà d'obra) | 0.180 | 25.28 | 4.55 |
| % | % | Costos directes complementaris | 2 % | 33.79 | 0.68 |
|  |  | Costos directes |  |  | 34.47 |
