# Lluernari de plaques translúcides, en coberta plana

- Propietat de l'arxiu: CYPE INGENIEROS, S.A.
- Format: FIEBDC-3/2002
- Divisa: EUR
- Costos indirectes: 3.00 %
- IVA: 21.00 %

## Q Cobertes

### QL Lluernaris

#### QLL De plaques translúcides sintètiques

**QLL010** m² Lluernari de plaques translúcides, en coberta plana.
Lluernari a dues aigües en coberta plana, amb placa de polimetacrilat de metil, de 6 mm d'espessor, incolora. Inclús accessoris de fixació de les plaques i silicona neutra oxímica, per closa de juntes.
Criteri de valoració econòmica: El preu no inclou l'estructura suport.
Inclou: Col·locació i fixació de les plaques. Resolució del perímetre interior i exterior del conjunt. Segellat elàstic de junts.
Criteri d'amidament de projecte: Superfície de l'aiguavés mesurada en veritable magnitud, segons documentació gràfica de Projecte.
Criteri de mesura d'obra: Es mesurarà, en veritable magnitud, la superfície realment executada segons especificacions de Projecte.

| Codi | Ut | Descripció | Rendiment | Preu | Import |
|---|---|---|---|---|---|
| mt21lpm010j | m² | Placa de polimetacrilat de metil, de 6 mm d'espessor, incolora. (material) | 1.050 | 72.22 | 75.83 |
| mt21lpm020 | m | Kit d'accessoris de fixació, per a plaques de polimetacrilat de metil, en lluernaris, format per peces d'ancoratge, elements d'acabamen, junts d'estanquitat i cargols autoroscants. (material) | 0.200 | 2.25 | 0.45 |
| mt22www050a | U | Cartutx de 300 ml de silicona neutra oxímica, d'elasticitat permanent i enduriment ràpid, color blanc, rang de temperatura de treball de -60 a 150°C, amb resistència als rajos UV, duresa Shore A aproximada de 22, segons UNE-EN ISO 868 i elongació a ruptura >= 800%, segons UNE-EN ISO 8339. (material) | 0.200 | 4.73 | 0.95 |
| mo011 | h | Oficial 1ª muntador. (mà d'obra) | 0.300 | 29.34 | 8.80 |
| mo080 | h | Ajudant muntador. (mà d'obra) | 0.300 | 25.28 | 7.58 |
| % | % | Costos directes complementaris | 2 % | 93.61 | 1.87 |
|  |  | Costos directes |  |  | 95.48 |
