# Sistema "VELUX" de tub solar per a cobertes inclinades

- Propietat de l'arxiu: CYPE INGENIEROS, S.A.
- Format: FIEBDC-3/2002
- Divisa: EUR
- Costos indirectes: 3.00 %
- IVA: 21.00 %

## Q Cobertes

### QL Lluernaris

#### QLT Tubs solars

**QLT010** U Sistema "VELUX" de tub solar per a cobertes inclinades.
Tub solar rígid, model TWR 0K14 2010 "VELUX", de 35 cm de diàmetre, compost per un marc integrat de 43x43 cm amb cèrcol d'estanquitat de poliuretà, de color negre, valona d'alumini, tapa de vidre trempat de 4 mm, dos tubs rígids d'alumini, amb revestiment interior reflector, de 62 cm de longitud i 35 cm de diàmetre, dos colzes regulables entre 0° i 45°, kit difusor amb doble panell acrílic aïllant i anell embellidor interior, de plàstic, de color blanc, instal·lat en cobertes inclinades amb pendents de 15° a 60° i teulada de perfil ondulat de teula, fibrociment o materials similars, mitjançant 1 extensió rígida d'alumini, amb revestiment interior reflector, model ZTR 0K14, de 62 cm de longitud i 35 cm de diàmetre. Totalment equipat i muntat.
Inclou: Replanteig. Presentació, aplomat i anivellació del marc. Cargolat dels elements de fixació del marc. Segellat de junts perimetrals. Col·locació d'accessoris.
Criteri d'amidament de projecte: Nombre d'unitats previstes, segons documentació gràfica de Projecte.
Criteri de mesura d'obra: Es mesurarà el nombre d'unitats realment executades segons especificacions de Projecte.

| Codi | Ut | Descripció | Rendiment | Preu | Import |
|---|---|---|---|---|---|
| mt21trv010e | U | Tub solar rígid, model TWR 0K14 2010 "VELUX", de 35 cm de diàmetre, compost per un marc integrat de 43x43 cm amb cèrcol d'estanquitat de poliuretà, de color negre, valona d'alumini, tapa de vidre trempat de 4 mm, dos tubs rígids d'alumini, amb revestiment interior reflector, de 62 cm de longitud i 35 cm de diàmetre, dos colzes regulables entre 0° i 45°, kit difusor amb doble panell acrílic aïllant i anell embellidor interior, de plàstic, de color blanc, per a instal·lació en cobertes inclinades amb pendents de 15° a 60° i teulada de perfil ondulat de teula, fibrociment o materials similars (material) | 1.000 | 480.00 | 480.00 |
| mt21trv020c | U | Extensió rígida d'alumini, amb revestiment interior reflector, per a tub solar, model ZTR 0K14 0062 "VELUX", de 62 cm de longitud i 35 cm de diàmetre. (material) | 1.000 | 81.00 | 81.00 |
| mo011 | h | Oficial 1ª muntador. (mà d'obra) | 1.439 | 29.34 | 42.22 |
| mo080 | h | Ajudant muntador. (mà d'obra) | 0.599 | 25.28 | 15.14 |
| % | % | Costos directes complementaris | 2 % | 618.36 | 12.37 |
|  |  | Costos directes |  |  | 630.73 |
