# Ràfec decoratiu

- Propietat de l'arxiu: CYPE INGENIEROS, S.A.
- Format: FIEBDC-3/2002
- Divisa: EUR
- Costos indirectes: 3.00 %
- IVA: 21.00 %

## Q Cobertes

### QR Acabaments

#### QRA Barbacanes

**QRA010** m Ràfec decoratiu.
Ràfec decoratiu en teulada, format per dentells prefabricats de formigó de 90x7x10 cm, color blanc, rebuts amb morter de ciment, industrial, amb additiu hidròfug, M-15 amb una separació de 50 cm, taulers ceràmics buits encadellats de 50x20x4 cm i capa de compressió de 3 cm d'espessor amb el mateix morter.
Criteri de valoració econòmica: El preu no inclou l'embroquetat de les teules del ràfec.
Inclou: Replanteig i traçat en el sostre dels elements components de ràfec. Rebut dels permòdols. Formació de tauler. Abocat, estesa i reglejat de la capa de morter de regularització.
Criteri d'amidament de projecte: Longitud del cantell de l'aiguavés, mesurada per la seva cara exterior, segons documentació gràfica de Projecte.
Criteri de mesura d'obra: Es mesurarà pel seu major desenvolupament lineal, la longitud realment executada segons especificacions de Projecte.

| Codi | Ut | Descripció | Rendiment | Preu | Import |
|---|---|---|---|---|---|
| mt13anh010b | U | Dentell prefabricat de formigó, 90x7x10 cm, color blanc. (material) | 1.000 | 3.29 | 3.29 |
| mt04lcg010a | U | Maó ceràmic buit (súper maó), per revestir, 50x20x4 cm, per a ús en fàbrica protegida (peça P), densitat 845 kg/m³, segons UNE-EN 771-1. (material) | 4.000 | 0.46 | 1.84 |
| mt08aaa010a | m³ | Aigua. (material) | 0.017 | 1.50 | 0.03 |
| mt09mif010la | t | Morter industrial per a obra de paleta, de ciment, color gris, amb additiu hidròfug, categoria M-15 (resistència a compressió 15 N/mm²), subministrat en sacs, segons UNE-EN 998-2. (material) | 0.094 | 73.55 | 6.91 |
| mo020 | h | Oficial 1ª construcció. (mà d'obra) | 0.959 | 28.42 | 27.25 |
| mo077 | h | Ajudant construcció. (mà d'obra) | 1.259 | 25.28 | 31.83 |
| % | % | Costos directes complementaris | 2 % | 71.15 | 1.42 |
|  |  | Costos directes |  |  | 72.57 |
