# Ràfec decoratiu

- Propietat de l'arxiu: CYPE INGENIEROS, S.A.
- Format: FIEBDC-3/2002
- Divisa: EUR
- Costos indirectes: 3.00 %
- IVA: 21.00 %

## Q Cobertes

### QR Acabaments

#### QRA Barbacanes

**QRA010** m Ràfec decoratiu.
Ràfec decoratiu en teulada, format per maó aplantillat especial per ràfec, en forma de pit de colom, rebut amb morter de ciment, industrial, amb additiu hidròfug, M-15.
Criteri de valoració econòmica: El preu no inclou l'embroquetat de les teules del ràfec.
Inclou: Replanteig i traçat en el sostre dels elements components de ràfec. Col·locació dels maons ceràmics.
Criteri d'amidament de projecte: Longitud del cantell de l'aiguavés, mesurada per la seva cara exterior, segons documentació gràfica de Projecte.
Criteri de mesura d'obra: Es mesurarà pel seu major desenvolupament lineal, la longitud realment executada segons especificacions de Projecte.

| Codi | Ut | Descripció | Rendiment | Preu | Import |
|---|---|---|---|---|---|
| mt05mpa011a | U | Maó ceràmic cara vista massís premsat, pit de colom, vermell, 24x12x5 cm, segons UNE-EN 771-1. (material) | 18.000 | 1.08 | 19.44 |
| mt08aaa010a | m³ | Aigua. (material) | 0.007 | 1.50 | 0.01 |
| mt09mif010ca | t | Morter industrial per a obra de paleta, de ciment, color gris, categoria M-5 (resistència a compressió 5 N/mm²), subministrat en sacs, segons UNE-EN 998-2. (material) | 0.038 | 53.48 | 2.03 |
| op00amo010 |  | Mola o radial. | 1.000 | 0.00 | 0.00 |
| mo020 | h | Oficial 1ª construcció. (mà d'obra) | 0.719 | 28.42 | 20.43 |
| mo077 | h | Ajudant construcció. (mà d'obra) | 0.839 | 25.28 | 21.21 |
| % | % | Costos directes complementaris | 2 % | 63.12 | 1.26 |
|  |  | Costos directes |  |  | 64.38 |
