# Ràfec decoratiu

- Propietat de l'arxiu: CYPE INGENIEROS, S.A.
- Format: FIEBDC-3/2002
- Divisa: EUR
- Costos indirectes: 3.00 %
- IVA: 21.00 %

## Q Cobertes

### QR Acabaments

#### QRA Barbacanes

**QRA010** m Ràfec decoratiu.
Ràfec decoratiu en teulada, format per dentells de fusta de 80x10x15 cm, rebuts amb morter de ciment, industrial, M-5 amb una separació de 50 cm i taules de fusta encadellades de 23 mm fixades amb claus, d'acer galvanitzat d'alta adherència, amb una volada de 50 cm, i aplicació manual de dues mans de vernís sintètic per a exterior, a porus tancat, incolor, acabat setinat, a base de resines alcídiques sobre la fusta, prèvia aplicació d'una mà d'emprimació segelladora per a interior i exterior, formulada amb resines alcídiques i pigments seleccionats.
Criteri de valoració econòmica: El preu no inclou l'embroquetat de les teules del ràfec.
Inclou: Replanteig i traçat en el sostre dels elements components de ràfec. Rebut dels permòdols. Fixació de les taules de fusta. Aplicació de l'emprimació. Aplicació de les mans d'acabat.
Criteri d'amidament de projecte: Longitud del cantell de l'aiguavés, mesurada per la seva cara exterior, segons documentació gràfica de Projecte.
Criteri de mesura d'obra: Es mesurarà pel seu major desenvolupament lineal, la longitud realment executada segons especificacions de Projecte.

| Codi | Ut | Descripció | Rendiment | Preu | Import |
|---|---|---|---|---|---|
| mt13anm010 | U | Dentell de fusta, 80x10x15 cm. (material) | 2.150 | 10.34 | 22.23 |
| mt13blm011 | m² | Taula de fusta encadellada de 23 mm de gruix. (material) | 0.550 | 7.25 | 3.99 |
| mt07emr111a | U | Clau, de 4 mm de diàmetre i 40 mm de longitud, d'acer galvanitzat d'alta adherència. (material) | 2.000 | 0.08 | 0.16 |
| mt08aaa010a | m³ | Aigua. (material) | 0.014 | 1.50 | 0.02 |
| mt09mif010ca | t | Morter industrial per a obra de paleta, de ciment, color gris, categoria M-5 (resistència a compressió 5 N/mm²), subministrat en sacs, segons UNE-EN 998-2. (material) | 0.075 | 53.48 | 4.01 |
| mt27plj010a | l | Emprimació segelladora per a interior i exterior, formulada amb resines alcídiques i pigments seleccionats, color blanc, per a aplicar amb brotxa, corró o pistola, amb un contingut de substàncies orgàniques volàtils (VOC) < 350 g/l, per a aplicar amb brotxa, corró o pistola. (material) | 0.330 | 15.71 | 5.18 |
| mt27bsj010a | l | Vernís sintètic per a exterior, a porus tancat, incolor, acabat setinat, a base de resines alcídiques, amb resistència als raigs UV, per a aplicar amb brotxa, corró o pistola. (material) | 0.150 | 14.95 | 2.24 |
| mo020 | h | Oficial 1ª construcció. (mà d'obra) | 0.670 | 28.42 | 19.04 |
| mo077 | h | Ajudant construcció. (mà d'obra) | 0.910 | 25.28 | 23.00 |
| mo038 | h | Oficial 1ª pintor. (mà d'obra) | 0.514 | 28.42 | 14.61 |
| % | % | Costos directes complementaris | 2 % | 94.48 | 1.89 |
|  |  | Costos directes |  |  | 96.37 |
