# Cobertura de panells de fibrociment sense amiant, amb aïllament incorporat

- Propietat de l'arxiu: CYPE INGENIEROS, S.A.
- Format: FIEBDC-3/2002
- Divisa: EUR
- Costos indirectes: 3.00 %
- IVA: 21.00 %

## Q Cobertes

### QU Components de cobertes inclinades i corbes

#### QUC De plaques de fibrociment sense amiant

**QUC020** m² Cobertura de panells de fibrociment sense amiant, amb aïllament incorporat.
Cobertura de panells, formats per placa ondulada de fibrociment sense amiant, color argila, en la cara exterior, nucli aïllant d'escuma de poliuretà i acabat interior amb làmina de polièster reforçat amb fibra de vidre, color blanc; de 2500 mm de longitud, 1100 mm d'amplada i 54 mm de gruix, per a coberta inclinada, amb una pendent major del 10%, col·locats amb un cavalcament del panell superior de 150 mm i fixats mecànicament a qualsevol tipus de corretja estructural. Inclús accessoris de fixació dels panells.
Criteri de valoració econòmica: El preu no inclou la superfície suport ni els punts singulars i les peces especials de la cobertura.
Inclou: Neteja de la superfície suport. Fixació dels panells.
Criteri d'amidament de projecte: Superfície de l'aiguavés mesurada en veritable magnitud, segons documentació gràfica de Projecte.
Criteri de mesura d'obra: Es mesurarà, en veritable magnitud, la superfície realment executada segons especificacions de Projecte.

| Codi | Ut | Descripció | Rendiment | Preu | Import |
|---|---|---|---|---|---|
| mt13eur015a | U | Panell, format per placa ondulada de fibrociment sense amiant, color argila, en la cara exterior, nucli aïllant d'escuma de poliuretà i acabat interior amb làmina de polièster reforçat amb fibra de vidre, color blanc; de 2500 mm de longitud, 1100 mm d'amplada i 54 mm de gruix. Segons UNE-EN 494. (material) | 0.319 | 91.31 | 29.13 |
| mt13eur016a | U | Panell especial per carener, format per placa ondulada de fibrociment sense amiant, color argila, en la cara exterior, nucli aïllant d'escuma de poliuretà i acabat interior amb làmina de polièster reforçat amb fibra de vidre, color blanc; de 2500 mm de longitud, 1100 mm d'amplada i 54 mm de gruix, per a coberta de fibrocemento sen amianto. Segons UNE-EN 494. (material) | 0.043 | 101.75 | 4.38 |
| mt13eur017a | U | Panell especial per a ràfec, format per placa ondulada de fibrociment sense amiant, color argila, en la cara exterior, nucli aïllant d'escuma de poliuretà i acabat interior amb làmina de polièster reforçat amb fibra de vidre, color blanc; de 2500 mm de longitud, 1100 mm d'amplada i 54 mm de gruix, per a coberta de fibrocemento sen amianto. Segons UNE-EN 494. (material) | 0.043 | 101.75 | 4.38 |
| mt13eur018a | U | Panell translúcid, format per una placa exterior de policarbonat cel·lular, de 4 mm d'espessor, armadura de policarbonat cel·lular i acabat interior amb làmina de polièster reforçat amb fibra de vidre, color blanc; de 2500 mm de longitud, 1100 mm d'amplada i 54 mm de gruix, per a il·luminació natural de coberta de fibrocemento sen amianto. (material) | 0.021 | 97.00 | 2.04 |
| mt13eur100b | U | Kit d'accessoris de fixació, per a panells de fibrociment sense amiant. (material) | 1.000 | 9.94 | 9.94 |
| mo051 | h | Oficial 1ª muntador de tancaments industrials. (mà d'obra) | 0.192 | 29.34 | 5.63 |
| mo098 | h | Ajudant muntador de tancaments industrials. (mà d'obra) | 0.078 | 25.28 | 1.97 |
| % | % | Costos directes complementaris | 2 % | 57.47 | 1.15 |
|  |  | Costos directes |  |  | 58.62 |
