# Tauler ceràmic, per a formació de faldó en coberta inclinada

- Propietat de l'arxiu: CYPE INGENIEROS, S.A.
- Format: FIEBDC-3/2002
- Divisa: EUR
- Costos indirectes: 3.00 %
- IVA: 21.00 %

## Q Cobertes

### QU Components de cobertes inclinades i corbes

#### QUN Panells i taulers per a vessants

**QUN010** m² Tauler ceràmic, per a formació de faldó en coberta inclinada.
Tauler de peces ceràmiques encadellades (súper maó), per revestir, 50x20x4 cm, replè de les juntes entre les peces de dos trams contigus amb morter de ciment, industrial, M-2,5, recolzat sobre suport discontinu metàl·lic; per a formació de faldó en coberta inclinada.
Inclou: Replanteig. Tall de les peces. Col·locació de les peces ceràmiques que formen el tauler.
Criteri d'amidament de projecte: Superfície de l'aiguavés mesurada en veritable magnitud, segons documentació gràfica de Projecte.
Criteri de mesura d'obra: Es mesurarà, en veritable magnitud, la superfície realment executada segons especificacions de Projecte.

| Codi | Ut | Descripció | Rendiment | Preu | Import |
|---|---|---|---|---|---|
| mt04lcg010a | U | Maó ceràmic buit (súper maó), per revestir, 50x20x4 cm, per a ús en fàbrica protegida (peça P), densitat 845 kg/m³, segons UNE-EN 771-1. (material) | 10.000 | 0.46 | 4.60 |
| mt08aaa010a | m³ | Aigua. (material) | 0.006 | 1.50 | 0.01 |
| mt09mif010ba | t | Morter industrial per a obra de paleta, de ciment, color gris, categoria M-2,5 (resistència a compressió 2,5 N/mm²), subministrat en sacs, segons UNE-EN 998-2. (material) | 0.003 | 49.61 | 0.15 |
| mo020 | h | Oficial 1ª construcció. (mà d'obra) | 0.480 | 28.42 | 13.64 |
| mo077 | h | Ajudant construcció. (mà d'obra) | 0.240 | 25.28 | 6.07 |
| % | % | Costos directes complementaris | 2 % | 24.47 | 0.49 |
|  |  | Costos directes |  |  | 24.96 |
