# Tauler de formigó, per a formació de faldó en coberta inclinada

- Propietat de l'arxiu: CYPE INGENIEROS, S.A.
- Format: FIEBDC-3/2002
- Divisa: EUR
- Costos indirectes: 3.00 %
- IVA: 21.00 %

## Q Cobertes

### QU Components de cobertes inclinades i corbes

#### QUN Panells i taulers per a vessants

**QUN020** m² Tauler de formigó, per a formació de faldó en coberta inclinada.
Tauler de plaques prefabricades de formigó armat, de 1500x500x50 mm, replè de les juntes entre les peces de dos trams contigus amb morter de ciment, industrial, M-5, recolzat sobre suport discontinu de formigó o morter; per a formació de faldó en coberta inclinada.
Inclou: Replanteig. Tall de les peces. Col·locació de les plaques de formigó que formen el tauler.
Criteri d'amidament de projecte: Superfície de l'aiguavés mesurada en veritable magnitud, segons documentació gràfica de Projecte.
Criteri de mesura d'obra: Es mesurarà, en veritable magnitud, la superfície realment executada segons especificacions de Projecte.

| Codi | Ut | Descripció | Rendiment | Preu | Import |
|---|---|---|---|---|---|
| mt07pha110c | m² | Placa prefabricada de formigó armat, de 1500x500x50 mm, per a tauler de coberta inclinada. (material) | 1.020 | 7.05 | 7.19 |
| mt08aaa010a | m³ | Aigua. (material) | 0.006 | 1.50 | 0.01 |
| mt09mif010ca | t | Morter industrial per a obra de paleta, de ciment, color gris, categoria M-5 (resistència a compressió 5 N/mm²), subministrat en sacs, segons UNE-EN 998-2. (material) | 0.019 | 53.48 | 1.02 |
| mo020 | h | Oficial 1ª construcció. (mà d'obra) | 0.180 | 28.42 | 5.12 |
| mo077 | h | Ajudant construcció. (mà d'obra) | 0.180 | 25.28 | 4.55 |
| % | % | Costos directes complementaris | 2 % | 17.89 | 0.36 |
|  |  | Costos directes |  |  | 18.25 |
