# Tauler de panell sandvitx, per a formació de faldó en coberta inclinada

- Propietat de l'arxiu: CYPE INGENIEROS, S.A.
- Format: FIEBDC-3/2002
- Divisa: EUR
- Costos indirectes: 3.00 %
- IVA: 21.00 %

## Q Cobertes

### QU Components de cobertes inclinades i corbes

#### QUN Panells i taulers per a vessants

**QUN040** m² Tauler de panell sandvitx, per a formació de faldó en coberta inclinada.
Tauler de plafó sandvitx encadellat, compost de: cara exterior de tauler d'aglomerat hidròfug de 16 mm d'espessor, nucli aïllant d'escuma de poliestirè extrusor de 40 mm d'espessor i cara interior de fris d'avet natural, de 13 mm d'espessor, de 2500x600 mm, fixat mecànicament sobre suport discontinu de fusta; per a formació de faldó en coberta inclinada. Inclús tirafons, per fixació sobre suport de fusta; cinta autoadhesiva per a segellat de junts.
Inclou: Replanteig. Tall de les peces. Col·locació dels panells que formen el tauler. Fixació mecànica de les peces al suport. Segellat de juntes i unions.
Criteri d'amidament de projecte: Superfície de l'aiguavés mesurada en veritable magnitud, segons documentació gràfica de Projecte.
Criteri de mesura d'obra: Es mesurarà, en veritable magnitud, la superfície realment executada segons especificacions de Projecte.

| Codi | Ut | Descripció | Rendiment | Preu | Import |
|---|---|---|---|---|---|
| mt13pso010aaa | m² | Plafó sandvitx encadellat, compost de: cara exterior de tauler d'aglomerat hidròfug de 16 mm d'espessor, nucli aïllant d'escuma de poliestirè extrusor de 40 mm d'espessor i cara interior de fris d'avet natural, de 13 mm d'espessor, de 2500x600 mm. (material) | 1.050 | 51.92 | 54.52 |
| mt13lpo037i | U | Tirafons d'acer zincat, de 6 mm de diàmetre i 120 mm de longitud, de cap aixamfranat, per fixació sobre suport de fusta. (material) | 6.000 | 0.17 | 1.02 |
| mt15pdr050c | m | Cinta autoadhesiva, de polietilè, amb adhesiu acrílic sense dissolvents, armadura de polietilè i pel·lícula de separació de paper siliconat, de 0,34 mm d'espessor i 60 mm d'amplada, rang de temperatura de treball de -40 a 80°C, per al segellat en les trobades dels panells i per a la fixació i el segellat de làmines impermeabilitzants i per al control del vapor, subministrada en rotllos de 25 m de longitud. (material) | 1.000 | 1.53 | 1.53 |
| mo017 | h | Oficial 1ª fuster. (mà d'obra) | 0.192 | 28.92 | 5.55 |
| mo058 | h | Ajudant fuster. (mà d'obra) | 0.192 | 25.48 | 4.89 |
| % | % | Costos directes complementaris | 2 % | 67.51 | 1.35 |
|  |  | Costos directes |  |  | 68.86 |
