# Peça d'acabat perimetral de faldó, en coberta inclinada de fusta

- Propietat de l'arxiu: CYPE INGENIEROS, S.A.
- Format: FIEBDC-3/2002
- Divisa: EUR
- Costos indirectes: 3.00 %
- IVA: 21.00 %

## Q Cobertes

### QU Components de cobertes inclinades i corbes

#### QUN Panells i taulers per a vessants

**QUN045** m Peça d'acabat perimetral de faldó, en coberta inclinada de fusta.
Peça d'acabat perimetral de faldó, de fusta serrada de pi silvestre (Pinus sylvestris) procedent d'Espanya, de 140x30 mm, classe resistent C18 segons UNE-EN 338 i UNE-EN 1912, qualitat estructural ME-2 segons UNE 56544; per a classe d'ús 3.2 segons UNE-EN 335, amb protecció davant d'agents biòtics que es correspon amb la classe de penetració NP3 segons UNE-EN 351-1, amb acabat raspallat, en coberta inclinada de fusta. Col·locació en obra: ferraments d'acer galvanitzat tipus DX51D+Z275N i cargols rosca-xapa d'acer zincat.
Inclou: Replanteig de les peces. Tall de les peces. Col·locació, aplomat, anivellació i alineació. Resolució de trobades i de punts singulars.
Criteri d'amidament de projecte: Longitud mesurada en veritable magnitud, segons documentació gràfica de Projecte.
Criteri de mesura d'obra: Es mesurarà en veritable magnitud, la longitud realment executada segons especificacions de Projecte.

| Codi | Ut | Descripció | Rendiment | Preu | Import |
|---|---|---|---|---|---|
| mt13pso030a | m | Peça d'acabat perimetral, de fusta serrada de pi silvestre (Pinus sylvestris) procedent d'Espanya, de 140x30 mm, classe resistent C18 segons UNE-EN 338 i UNE-EN 1912, qualitat estructural ME-2 segons UNE 56544; per a classe d'ús 3.2 segons UNE-EN 335, amb protecció davant d'agents biòtics que es correspon amb la classe de penetració NP3 segons UNE-EN 351-1, amb acabat raspallat, per al tancament i protecció dels panells en ràfecs i laterals. (material) | 1.050 | 3.95 | 4.15 |
| mt07emr511a | kg | Ferraments d'acer galvanitzat tipus DX51D+Z275N i cargols rosca-xapa d'acer zincat, per a encaix d'estructures de fusta, per a classes de servei 1 i 2 segons UNE-EN 1995-1-1. (material) | 0.100 | 11.40 | 1.14 |
| op00cep010 |  | Garlopa. | 1.000 | 0.00 | 0.00 |
| op00ato010 |  | Tornavís. | 1.000 | 0.00 | 0.00 |
| op00tal010 |  | Trepant. | 1.000 | 0.00 | 0.00 |
| op00cor050 |  | Talladora manual de fusta, de disc. | 1.000 | 0.00 | 0.00 |
| mo017 | h | Oficial 1ª fuster. (mà d'obra) | 0.180 | 28.92 | 5.21 |
| mo058 | h | Ajudant fuster. (mà d'obra) | 0.180 | 25.48 | 4.59 |
| % | % | Costos directes complementaris | 2 % | 15.09 | 0.30 |
|  |  | Costos directes |  |  | 15.39 |
