# Peces especials per a coberta inclinada de zinc

- Propietat de l'arxiu: CYPE INGENIEROS, S.A.
- Format: FIEBDC-3/2002
- Divisa: EUR
- Costos indirectes: 3.00 %
- IVA: 21.00 %

## Q Cobertes

### QU Components de cobertes inclinades i corbes

#### QUZ De safates de zinc

**QUZ012** U Peces especials per a coberta inclinada de zinc.
Barret, de zinc, acabat natural, segons UNE-EN 14783, de 100 mm de diàmetre i 210 mm d'altura, superfície de les obertures de ventilació de 80 cm², per a coberta inclinada. Col·locació en obra: amb fixacions mecàniques.
Inclou: Replanteig i col·locació de les peces especials. Fixació mecànica.
Criteri d'amidament de projecte: Nombre d'unitats previstes, segons documentació gràfica de Projecte.
Criteri de mesura d'obra: Es mesurarà el nombre d'unitats realment executades segons especificacions de Projecte.

| Codi | Ut | Descripció | Rendiment | Preu | Import |
|---|---|---|---|---|---|
| mt42sva950n | U | Barret, de zinc, acabat natural, segons UNE-EN 14783, de 100 mm de diàmetre i 210 mm d'altura, superfície de les obertures de ventilació de 80 cm², per a coberta inclinada, amb accessoris de fixació de les peces a la cobertura. (material) | 1.000 | 31.02 | 31.02 |
| mo051 | h | Oficial 1ª muntador de tancaments industrials. (mà d'obra) | 0.240 | 29.34 | 7.04 |
| mo098 | h | Ajudant muntador de tancaments industrials. (mà d'obra) | 0.120 | 25.28 | 3.03 |
| % | % | Costos directes complementaris | 2 % | 41.09 | 0.82 |
|  |  | Costos directes |  |  | 41.91 |
