# Trobada de la coberta "ZINCO" amb bonera amb caixa de registre. Impermeabilització amb làmines de PVC

- Propietat de l'arxiu: CYPE INGENIEROS, S.A.
- Format: FIEBDC-3/2002
- Divisa: EUR
- Costos indirectes: 3.00 %
- IVA: 21.00 %

## Q Cobertes

### QV Sistemes de cobertes verdes

#### QVP Punts singulars

**QVP011** U Trobada de la coberta "ZINCO" amb bonera amb caixa de registre. Impermeabilització amb làmines de PVC.
Trobada de coberta plana transitable, no ventilada, enjardinada intensiva, tipus invertida, sistema Garatge Subterrani "ZINCO", amb bonera de sortida vertical amb caixa de registre, format per: bonera de PVC, de sortida vertical, de 160 mm de diàmetre fixat amb soldadura termoplàstica a la làmina impermeabilitzant de PVC prèviament col·locada i protegit per caixa de registre, model KS 10 "ZINCO", d'alumini recobert amb plàstic, color gris obscur, de 300x300 mm i 100 mm d'altura, amb base per al seu recolzament amb les ales esteses de 300x530 mm, tapa d'acer galvanitzat i plastificat i ranures en els laterals per permetre el pas de l'aigua procedent de la coberta recolzada sobre la capa drenant de la coberta i element d'elevació de caixes de registre, model KSA 8 "ZINCO", d'alumini recobert amb plàstic, de 80 mm d'altura col·locat sobre la caixa de registre. Inclús còdols per al replè de l'espai situat sobre les ales de la caixa de registre.
Criteri de valoració econòmica: El preu no inclou la làmina impermeabilitzant de PVC.
Inclou: Replanteig. Execució de rebaixi del suport al voltant de la bonera. Neteja i preparació de la superfície. Col·locació de la bonera. Col·locació de la caixa de registre. Col·locació de l'element d'elevació. Reomplert amb còdols de l'espai situat sobre les ales de la caixa de registre.
Criteri d'amidament de projecte: Nombre d'unitats previstes, segons documentació gràfica de Projecte.
Criteri de mesura d'obra: Es mesurarà el nombre d'unitats realment executades segons especificacions de Projecte.

| Codi | Ut | Descripció | Rendiment | Preu | Import |
|---|---|---|---|---|---|
| mt15dan100af | U | Bonera de PVC, de sortida vertical, de 160 mm de diàmetre. (material) | 1.000 | 8.54 | 8.54 |
| mt14lbz110a | U | Caixa de registre, model KS 10 "ZINCO", d'alumini recobert amb plàstic, color gris obscur, de 300x300 mm i 100 mm d'altura, amb base per al seu recolzament amb les ales esteses de 300x530 mm, tapa d'acer galvanitzat i plastificat i ranures en els laterals per permetre el pas de l'aigua procedent de la coberta; per al registre d'element d'evacuació vertical amb una secció màxima de 240x240 mm. (material) | 1.000 | 100.23 | 100.23 |
| mt14lbz120a | U | Element d'elevació de caixes de registre, model KSA 8 "ZINCO", d'alumini recobert amb plàstic, de 80 mm d'altura. (material) | 1.000 | 57.00 | 57.00 |
| mt01arc010 | t | Cantells rodats rentats, de granulometria compresa entre 16 i 32 mm. (material) | 0.324 | 21.65 | 7.01 |
| op00pis010 |  | Pistola d'aire calent per a soldadura de materials termoplàstics. | 1.000 | 0.00 | 0.00 |
| mo020 | h | Oficial 1ª construcció. (mà d'obra) | 0.226 | 28.42 | 6.42 |
| mo113 | h | Peó ordinari construcció. (mà d'obra) | 0.226 | 23.81 | 5.38 |
| mo029 | h | Oficial 1ª aplicador de làmines impermeabilitzants. (mà d'obra) | 0.120 | 28.42 | 3.41 |
| mo067 | h | Ajudant aplicador de làmines impermeabilitzants. (mà d'obra) | 0.120 | 25.28 | 3.03 |
| mo008 | h | Oficial 1ª lampista. (mà d'obra) | 0.420 | 29.34 | 12.32 |
| % | % | Costos directes complementaris | 2 % | 203.34 | 4.07 |
|  |  | Costos directes |  |  | 207.41 |
