# Punt singular amb perfil en revestiment exterior amb peces ceràmiques

- Propietat de l'arxiu: CYPE INGENIEROS, S.A.
- Format: FIEBDC-3/2002
- Divisa: EUR
- Costos indirectes: 3.00 %
- IVA: 21.00 %

## R Revestiments i extradossats

### RA De peces rígides en paraments verticals

#### RAX Punts singulars

**RAX020** m Punt singular amb perfil en revestiment exterior amb peces ceràmiques.
Cantonada exterior amb perfil de secció quadrada de compòsit (WPC), color blanc, en revestiment exterior amb peces ceràmiques de 10 mm d'espessor. SUPORT: parament vertical. COL·LOCACIÓ: amb el mateix material que les peces ceràmiques.
Inclou: Replanteig. Tall del perfil. Col·locació del perfil. Neteja final.
Criteri d'amidament de projecte: Longitud mesurada segons documentació gràfica de Projecte.
Criteri de mesura d'obra: Es mesurarà la longitud realment executada segons especificacions de Projecte.

| Codi | Ut | Descripció | Rendiment | Preu | Import |
|---|---|---|---|---|---|
| mt19awa120a | m | Perfil de secció quadrada de compòsit (WPC), color blanc de 2,5 m de longitud, per a la protecció de cantonades exteriors en revestiments amb peces ceràmiques de 10 mm d'espessor. (material) | 1.050 | 6.32 | 6.64 |
| op00sie030 |  | Serra de disc de diamant, per a taula de treball, de tall humit. | 1.000 | 0.00 | 0.00 |
| mo024 | h | Oficial 1ª enrajolador. (mà d'obra) | 0.144 | 28.42 | 4.09 |
| % | % | Costos directes complementaris | 2 % | 10.73 | 0.21 |
|  |  | Costos directes |  |  | 10.94 |
