# Acabat d'esglaó amb revestiment ceràmic o de pedra natural, mitjançant perfil preformat

- Propietat de l'arxiu: CYPE INGENIEROS, S.A.
- Format: FIEBDC-3/2002
- Divisa: EUR
- Costos indirectes: 3.00 %
- IVA: 21.00 %

## R Revestiments i extradossats

### RE Esglaons

#### REA Rematades

**REA030** m Acabat d'esglaó amb revestiment ceràmic o de pedra natural, mitjançant perfil preformat.
Formació d'acabat d'esglaó amb revestiment ceràmic o de pedra natural, mitjançant perfil d'alumini natural, de 9 mm d'altura, amb osques antilliscants de 20 mm d'ample. Inclús neteja i preparació de la superfície suport, replanteig i fixació del perfil amb adhesiu i resolució de trobades.
Inclou: Neteja i preparació de la superfície suport. Replanteig. Tall, col·locació i fixació del perfil. Resolució de trobades.
Criteri d'amidament de projecte: Longitud mesurada segons documentació gràfica de Projecte.
Criteri de mesura d'obra: Es mesurarà la longitud realment executada segons especificacions de Projecte.

| Codi | Ut | Descripció | Rendiment | Preu | Import |
|---|---|---|---|---|---|
| mt18rpe050a | m | Perfil d'alumini natural, de 9 mm d'altura, amb osques antilliscants de 20 mm d'ample, per a acabat d'esglaó amb revestiment ceràmic o de pedra natural. (material) | 1.050 | 5.00 | 5.25 |
| mo023 | h | Oficial 1ª enrajolador. (mà d'obra) | 0.060 | 29.67 | 1.78 |
| % | % | Costos directes complementaris | 2 % | 7.03 | 0.14 |
|  |  | Costos directes |  |  | 7.17 |
