# Revestiment de suro, sobre parament exterior

- Propietat de l'arxiu: CYPE INGENIEROS, S.A.
- Format: FIEBDC-3/2002
- Divisa: EUR
- Costos indirectes: 3.00 %
- IVA: 21.00 %

## R Revestiments i extradossats

### RK Pintures, morters i revestiments per a aïllament tèrmic i acústic

#### RKC Revestiment de suro

**RKC010** m² Revestiment de suro, sobre parament exterior.
Revestiment de suro de granulometria compresa entre 0,1 i 1 mm, color a escollir, aplicat en dues mans, de 2 mm de gruix total, aplicat mecànicament, prèvia aplicació d'emprimació monocomponent, a emulsió aquosa, per a ús en interiors o en exteriors, color gris, sobre parament exterior de morter.
Criteri de valoració econòmica: El preu inclou la protecció dels elements de l'entorn que puguin veure's afectats durant els treballs i la resolució de punts singulars.
Inclou: Preparació de la superfície suport. Aplicació de l'emprimació. Preparació del revestiment. Aplicació del revestiment.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28rso005a | kg | Emprimació monocomponent, a emulsió aquosa, per a ús en interiors o en exteriors, color gris. (material) | 0.170 | 11.09 | 1.89 |
| mt28rso010a | kg | Revestiment de suro de granulometria compresa entre 0,1 i 1 mm, per a ús en exteriors, color a escollir, a base de suro, resines, siloxans i pols de diatomees, conductivitat tèrmica 0,086 W/(mK), densitat 920 kg/m³, transpirable, hidrorepel·lent, d'alta elasticitat, amb efecte antifloridura, amb resistència als raigs UV, a les altes temperatures i a la intempèrie; segons UNE-EN 1504-2. (material) | 1.050 | 12.13 | 12.74 |
| mq06pym010 | h | Mescladora-bombadora per morters i guixos projectats, de 3 m³/h. (maquinària) | 0.220 | 8.52 | 1.87 |
| op00tal020 |  | Trepant amb batedora. | 1.000 | 0.00 | 0.00 |
| mo039 | h | Oficial 1ª revocador. (mà d'obra) | 0.424 | 28.42 | 12.05 |
| mo111 | h | Peó especialitzat revocador. (mà d'obra) | 0.141 | 25.02 | 3.53 |
| % | % | Costos directes complementaris | 2 % | 32.08 | 0.64 |
|  |  | Costos directes |  |  | 32.72 |
