# Revestiment de suro, sobre parament interior

- Propietat de l'arxiu: CYPE INGENIEROS, S.A.
- Format: FIEBDC-3/2002
- Divisa: EUR
- Costos indirectes: 3.00 %
- IVA: 21.00 %

## R Revestiments i extradossats

### RK Pintures, morters i revestiments per a aïllament tèrmic i acústic

#### RKC Revestiment de suro

**RKC020** m² Revestiment de suro, sobre parament interior.
Revestiment de suro de granulometria compresa entre 0,1 i 0,4 mm, color a escollir, aplicat en dues mans, de 2,3 mm de gruix total, aplicat mecànicament, prèvia aplicació d'emprimació acrílica, reguladora de l'absorció, per a ús en interiors o en exteriors, sobre parament interior de morter, vertical, de fins 3 m d'altura.
Criteri de valoració econòmica: El preu inclou la protecció dels elements de l'entorn que puguin veure's afectats durant els treballs i la resolució de punts singulars.
Inclou: Preparació de la superfície suport. Aplicació de l'emprimació. Preparació del revestiment. Aplicació del revestiment.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28rsu005b | l | Emprimació acrílica, reguladora de l'absorció, per a ús en interiors o en exteriors. (material) | 0.040 | 5.54 | 0.22 |
| mt28rsu020bC | kg | Revestiment de suro de granulometria compresa entre 0,1 i 0,4 mm, per a ús en interiors o en exteriors, color a escollir, a base de suro, resines i pigments inorgànics, conductivitat tèrmica 0,059 W/(mK), densitat 800 kg/m³, transpirable, hidrorepel·lent, amb resistència als raigs UV, a les altes temperatures i a la intempèrie; segons UNE-EN 1504-2. (material) | 2.000 | 7.54 | 15.08 |
| mq06pym010 | h | Mescladora-bombadora per morters i guixos projectats, de 3 m³/h. (maquinària) | 0.220 | 8.52 | 1.87 |
| op00tal020 |  | Trepant amb batedora. | 1.000 | 0.00 | 0.00 |
| mo039 | h | Oficial 1ª revocador. (mà d'obra) | 0.382 | 28.42 | 10.86 |
| mo111 | h | Peó especialitzat revocador. (mà d'obra) | 0.127 | 25.02 | 3.18 |
| % | % | Costos directes complementaris | 2 % | 31.21 | 0.62 |
|  |  | Costos directes |  |  | 31.83 |
