# Revestiment tèrmic i acústic amb morter lleuger de guix i perlita, sobre parament interior

- Propietat de l'arxiu: CYPE INGENIEROS, S.A.
- Format: FIEBDC-3/2002
- Divisa: EUR
- Costos indirectes: 3.00 %
- IVA: 21.00 %

## R Revestiments i extradossats

### RK Pintures, morters i revestiments per a aïllament tèrmic i acústic

#### RKP Morters de guix i perlita

**RKP010** m² Revestiment tèrmic i acústic amb morter lleuger de guix i perlita, sobre parament interior.
Revestiment tèrmic i acústic continu, de 20 mm d'espessor, a bona vista, de morter lleuger de guix i perlita, aplicat manualment, sobre parament interior vertical, de fins 3 m d'altura. Inclús cantoneres de plàstic i metall amb perforacions per a la formació d'arestes.
Criteri de valoració econòmica: El preu inclou la resolució de punts singulars.
Inclou: Preparació del suport que es revestirà. Realització de mestres. Col·locació de cantoneres a les cantonades i sortints. Preparació del morter en la màquina mescladora. Projecció mecànica del morter. Aplicació de regle d'alumini. Pas de ganiveta d'acer.
Criteri d'amidament de projecte: Superfície mesurada des del paviment fins al sostre, segons documentació gràfica de Projecte, sense deduir forats menors de 4 m² i deduint, en els buits de superfície major de 4 m², l'excés sobre 4 m². No han sigut objecte de descompte els paraments verticals que tenen armaris encastats, sigui com sigui la seva dimensió.
Criteri de mesura d'obra: Es mesurarà a cinta correguda, la superfície realment executada segons especificacions de Projecte, considerant com altura la distància entre el paviment i el sostre, sense deduir forats menors de 4 m² i deduint, en els buits de superfície major de 4 m², l'excés sobre 4 m². Els paraments que tinguin armaris de paret no seran objecte de descompte sigui com sigui la seva dimensió.

| Codi | Ut | Descripció | Rendiment | Preu | Import |
|---|---|---|---|---|---|
| mt28mdb020a | m³ | Morter lleuger de guix i perlita. (material) | 0.020 | 242.97 | 4.86 |
| mt28vye010 | m | Voravius de plàstic i metall, estable a l'acció dels sulfats. (material) | 0.215 | 0.35 | 0.08 |
| mq06pym010 | h | Mescladora-bombadora per morters i guixos projectats, de 3 m³/h. (maquinària) | 0.280 | 8.52 | 2.39 |
| op00tal020 |  | Trepant amb batedora. | 1.000 | 0.00 | 0.00 |
| mo033 | h | Oficial 1ª guixer. (mà d'obra) | 0.189 | 28.42 | 5.37 |
| mo071 | h | Ajudant guixer. (mà d'obra) | 0.099 | 25.28 | 2.50 |
| % | % | Costos directes complementaris | 2 % | 15.20 | 0.30 |
|  |  | Costos directes |  |  | 15.50 |
