# FIEBDC-3

- Propietat de l'arxiu: CYPE INGENIEROS, S.A.
- Format: FIEBDC-3/2002
- Divisa: EUR
- Costos indirectes: 3.00 %
- IVA: 21.00 %

| Codi | Ut |
|---|---|
| mt27bsj070c | l |

## Altres textos de l'arxiu
- Vernís sintètic de dos components per a interior, incolor, acabat mat, a base de resines de poliuretà, amb resistència al lliscament 15
