# Esmalt sobre canonada d'acer negre

- Propietat de l'arxiu: CYPE INGENIEROS, S.A.
- Format: FIEBDC-3/2002
- Divisa: EUR
- Costos indirectes: 3.00 %
- IVA: 21.00 %

## R Revestiments i extradossats

### RN Pintures sobre suport metàl·lic

#### RNS Especials

**RNS040** m Esmalt sobre canonada d'acer negre.
Aplicació manual de dues mans d'esmalt sintètic a base de resines alquídiques, color verd RAL 6032, acabat brillant; prèvia aplicació d'una mà d'emprimació sintètica antioxidant, a base de resines alquídiques, color gris, acabat mat, sobre canonada interior d'acer negre de 1" de diàmetre nominal interior.
Inclou: Preparació i neteja de la superfície suport. Aplicació de la mà d'emprimació. Aplicació de dues mans d'acabat.
Criteri d'amidament de projecte: Longitud mesurada segons documentació gràfica de Projecte.
Criteri de mesura d'obra: Es mesurarà la longitud realment executada segons especificacions de Projecte.

| Codi | Ut | Descripció | Rendiment | Preu | Import |
|---|---|---|---|---|---|
| mt27pfi203a | l | Emprimació sintètica antioxidant d'assecat ràpid, color gris, acabat mat, a base de resines alquídiques, pigments orgànics, pigments inorgànics, pigments antioxidants i dissolvent formulat a base d'una mescla d'hidrocarburs, d'alta resistència a la corrosió, per aplicar amb brotxa, corró o pistola sobre superfícies metàl·liques. (material) | 0.009 | 9.32 | 0.08 |
| mt27ess201b | l | Esmalt sintètic, per a interior, color verd RAL 6032, acabat brillant, a base de resines alquídiques, pigments orgànics, pigments inorgànics, pigments antioxidants i dissolvent formulat a base d'una mescla d'hidrocarburs alifàtics, d'alta resistència a la corrosió, per aplicar amb brotxa, corró o pistola sobre superfícies metàl·liques. (material) | 0.013 | 15.65 | 0.20 |
| op00dec010 |  | Decapador. | 1.000 | 0.00 | 0.00 |
| mo038 | h | Oficial 1ª pintor. (mà d'obra) | 0.070 | 28.42 | 1.99 |
| mo076 | h | Ajudant pintor. (mà d'obra) | 0.038 | 25.28 | 0.96 |
| % | % | Costos directes complementaris | 2 % | 3.23 | 0.06 |
|  |  | Costos directes |  |  | 3.29 |
