# Esmalt sobre canonada d'acer galvanitzat

- Propietat de l'arxiu: CYPE INGENIEROS, S.A.
- Format: FIEBDC-3/2002
- Divisa: EUR
- Costos indirectes: 3.00 %
- IVA: 21.00 %

## R Revestiments i extradossats

### RN Pintures sobre suport metàl·lic

#### RNS Especials

**RNS041** m Esmalt sobre canonada d'acer galvanitzat.
Aplicació manual de dues mans d'esmalt de poliuretà, color verd RAL 6032, acabat brillant; prèvia aplicació d'una mà d'emprimació fosfocromatant d'un sol component, color gris, acabat mat, sobre canonada interior d'acer galvanitzat de 1" de diàmetre nominal interior.
Inclou: Preparació i neteja de la superfície suport. Aplicació de la mà d'emprimació. Aplicació de dues mans d'acabat.
Criteri d'amidament de projecte: Longitud mesurada segons documentació gràfica de Projecte.
Criteri de mesura d'obra: Es mesurarà la longitud realment executada segons especificacions de Projecte.

| Codi | Ut | Descripció | Rendiment | Preu | Import |
|---|---|---|---|---|---|
| mt27pfi202a | l | Emprimació fosfocromatant d'un sol component, color gris, acabat mat, a base de resines de butiral de polivinil modificat, pigments antioxidants exempts de cromats, pigments estenedors i dissolvent formulat a base d'una mescla d'hidrocarburs, alcohols i dissolvent cetònic, per aplicar amb brotxa o pistola sobre superfícies metàl·liques. (material) | 0.006 | 14.90 | 0.09 |
| mt27esp011b | l | Esmalt de poliuretà, color verd RAL 6032, acabat brillant, a base de resines acríliques hidroxilades, isocianats alifàtics, pigments minerals, pigments orgànics i dissolvent formulat a base d'una mescla d'hidrocarburs i dissolvent cetònic, de molt alta resistència a la corrosió, per aplicar amb pistola sobre superfícies metàl·liques. (material) | 0.015 | 19.59 | 0.29 |
| op00dec010 |  | Decapador. | 1.000 | 0.00 | 0.00 |
| mo038 | h | Oficial 1ª pintor. (mà d'obra) | 0.071 | 28.42 | 2.02 |
| mo076 | h | Ajudant pintor. (mà d'obra) | 0.039 | 25.28 | 0.99 |
| % | % | Costos directes complementaris | 2 % | 3.39 | 0.07 |
|  |  | Costos directes |  |  | 3.46 |
