# Lliscat de guix

- Propietat de l'arxiu: CYPE INGENIEROS, S.A.
- Format: FIEBDC-3/2002
- Divisa: EUR
- Costos indirectes: 3.00 %
- IVA: 21.00 %

## R Revestiments i extradossats

### RP Conglomerats tradicionals

#### RPG Enguixats i lliscats

**RPG011** m² Lliscat de guix.
Formació de revestiment continu interior de guix, sobre parament vertical, de fins 3 m d'altura, de 3 mm de gruix, format per una capa de lliscat amb pasta de guix d'aplicació en capa fina C6, que constitueix la terminació o acabat, aplicat sobre una superfície prèviament guarnida (no està inclòs en el preu la capa de guarnit). Inclús, acabaments amb entornpeu, i muntatge, desmuntatge i retirada de bastides.
Inclou: Pastat del guix fi. Execució del lliscat, estenent la pasta de guix fi sobre la superfície prèviament enguixada.
Criteri d'amidament de projecte: Superfície mesurada des del paviment fins al sostre, segons documentació gràfica de Projecte, sense deduir forats menors de 4 m² i deduint, en els buits de superfície major de 4 m², l'excés sobre 4 m². No han sigut objecte de descompte els paraments verticals que tenen armaris encastats, sigui com sigui la seva dimensió.
Criteri de mesura d'obra: Es mesurarà a cinta correguda, la superfície realment executada segons especificacions de Projecte, considerant com altura la distància entre el paviment i el sostre, sense deduir forats menors de 4 m² i deduint, en els buits de superfície major de 4 m², l'excés sobre 4 m². Els paraments que tinguin armaris de paret no seran objecte de descompte sigui com sigui la seva dimensió.

| Codi | Ut | Descripció | Rendiment | Preu | Import |
|---|---|---|---|---|---|
| mt09pye010a | m³ | Pasta de guix per l'aplicació en capa fina C6, segons UNE-EN 13279-1. (material) | 0.003 | 166.70 | 0.50 |
| op00tal020 |  | Trepant amb batedora. | 1.000 | 0.00 | 0.00 |
| mo033 | h | Oficial 1ª guixer. (mà d'obra) | 0.063 | 28.42 | 1.79 |
| mo071 | h | Ajudant guixer. (mà d'obra) | 0.032 | 25.28 | 0.81 |
| % | % | Costos directes complementaris | 2 % | 3.10 | 0.06 |
|  |  | Costos directes |  |  | 3.16 |
