# Extradossat autoportant de plaques de silicat càlcic. Sistema "PROMAT"

- Propietat de l'arxiu: CYPE INGENIEROS, S.A.
- Format: FIEBDC-3/2002
- Divisa: EUR
- Costos indirectes: 3.00 %
- IVA: 21.00 %

## R Revestiments i extradossats

### RR Extradossats

#### RRS De plaques de silicat càlcic

**RRS010** m² Extradossat autoportant de plaques de silicat càlcic. Sistema "PROMAT".
Extradossat autoportant lliure, amb resistència al foc EI 60, segons UNE-EN 1364-1, sistema Trasdosado Independiente Promatect-100X "PROMAT", de 74 mm d'espessor, format per placa de silicat càlcic tipus tallafoc de 12 mm d'espessor, formant sandvitx amb una placa tipus tallafoc de 12 mm d'espessor, cargolades directament a una estructura autoportant d'acer galvanitzat formada per canals horitzontals, sòlidament fixats al terra i al sostre i muntants verticals de 50 mm i 0,6 mm d'espessor amb una modulació de 600 mm i amb disposició normal "N", muntats sobre canals al costat del parament vertical. Inclús fixacions per a l'ancoratge de canals i muntants metàl·lics; cargols per a la fixació de les plaques; pasta per al tractament de junts i massilla intumescent Promaseal-A "PROMAT".
Criteri de valoració econòmica: El preu inclou la resolució de trobades i punts singulars, però no inclou l'aïllament a col·locar entre les plaques i el parament.
Inclou: Replanteig i traçat en el forjat inferior i en el superior dels perfils. Col·locació i fixació dels muntants sobre els elements horitzontals. Tall de les plaques. Fixació de les plaques. Tractament de junts.
Criteri d'amidament de projecte: Superfície mesurada segons documentació gràfica de Projecte, sense duplicar cantonades ni encontres.
Criteri de mesura d'obra: Es mesurarà la superfície realment executada segons especificacions de Projecte, sense duplicar cantonades ni encontres.

| Codi | Ut | Descripció | Rendiment | Preu | Import |
|---|---|---|---|---|---|
| mt12psg070i | m | Canal de perfil d'acer galvanitzat de 50 mm d'amplada, segons UNE-EN 14195. (material) | 0.800 | 2.71 | 2.17 |
| mt12psg060i | m | Muntant de perfil d'acer galvanitzat de 50 mm d'amplada, segons UNE-EN 14195. (material) | 2.000 | 3.22 | 6.44 |
| mt12plo010pd | m² | Placa de silicat càlcic Promatect-100X "PROMAT", de 1200x2000 mm i 12 mm de gruix, amb les vores longitudinals afinades. (material) | 2.100 | 15.45 | 32.45 |
| mt12psg081c | U | Cargol autoperforant 3,5x25 mm. (material) | 10.000 | 0.01 | 0.10 |
| mt12psg081d | U | Cargol autoperforant 3,5x35 mm. (material) | 20.000 | 0.01 | 0.20 |
| mt12psg220 | U | Fixació composta per tac i cargol 5x27. (material) | 2.000 | 0.06 | 0.12 |
| mt12ppo010d | kg | Pasta de segellament "PROMAT". (material) | 0.250 | 1.73 | 0.43 |
| mt41php030a | U | Cartutx de 310 ml de massilla intumescent monocomponent, a base de resines acríliques, amb propietats ignífugues, Promaseal-A "PROMAT", color blanc, Euroclasse D-s2, d0 de reacció al foc, segons UNE-EN 13501-1, apta per a ser pintada, classe Y1, segons EOTA TR024. (material) | 0.200 | 7.13 | 1.43 |
| op00fre010 |  | Fresadora. | 1.000 | 0.00 | 0.00 |
| op00sie010 |  | Serra de calar. | 1.000 | 0.00 | 0.00 |
| op00tal010 |  | Trepant. | 1.000 | 0.00 | 0.00 |
| op00ato010 |  | Tornavís. | 1.000 | 0.00 | 0.00 |
| mo053 | h | Oficial 1ª muntador de prefabricats interiors. (mà d'obra) | 0.569 | 30.63 | 17.43 |
| mo100 | h | Ajudant muntador de prefabricats interiors. (mà d'obra) | 0.569 | 26.39 | 15.02 |
| % | % | Costos directes complementaris | 2 % | 75.79 | 1.52 |
|  |  | Costos directes |  |  | 77.31 |
