# Solera seca. Sistema "PLACO"

- Propietat de l'arxiu: CYPE INGENIEROS, S.A.
- Format: FIEBDC-3/2002
- Divisa: EUR
- Costos indirectes: 3.00 %
- IVA: 21.00 %

## R Revestiments i extradossats

### RS Paviments

#### RSB Bases de paviment i grans recrescuts

**RSB050** m² Solera seca. Sistema "PLACO".
Solera seca. Sistema Placo Force Floor Plus "PLACO", constituït per: barrera de vapor formada per film de polietilè de 0,2 mm d'espessor; panell rígid de llana mineral, segons UNE-EN 13162, no revestit, de 20 mm d'espessor, resistència tèrmica 0,45 m²K/W, conductivitat tèrmica 0,041 W/(mK); placa de solera seca, Solera Rigidur 20 "PLACO", de 20 mm d'espessor, amb les vores longitudinals encadellades composta per dues plaques de guix laminat reforçat amb fibres, enganxades en fàbrica, de 10 mm; i placa de guix laminat reforçat amb fibres GF-C1-I-W2 / UNE-EN 15283-2 - 1200 / 2400 / 12,5 / amb les vores longitudinals rebaixades, Rigidur H 13 BR "PLACO", unida a la placa de solera seca amb adhesiu i posterior cargolat. Inclús banda estanca autoadhesiva, Banda 45 "PLACO", adhesiu Rigidur Nature Line Suelo "PLACO", per al segellament de junts entre plaques i cargols per a la fixació de les plaques.
Criteri de valoració econòmica: El preu no inclou la superfície suport.
Inclou: Col·locació del film de polietilè. Col·locació de la banda perimetral. Col·locació de l'aïllament. Col·locació de les plaques.
Criteri d'amidament de projecte: Superfície mesurada segons documentació gràfica de Projecte.
Criteri de mesura d'obra: Es mesurarà la superfície realment executada segons especificacions de Projecte, sense deduir la superfície ocupada pels pilars situats dintre del seu perímetre.

| Codi | Ut | Descripció | Rendiment | Preu | Import |
|---|---|---|---|---|---|
| mt15mbv100a | m² | Film de polietilè, de 0,2 mm d'espessor. (material) | 1.100 | 0.30 | 0.33 |
| mt12plj020c | m | Banda estanca autoadhesiva, Banda 45 "PLACO", d'escuma de polietilè de cel·les tancades, de 3 mm d'espessor i 45 mm d'amplada, per a l'estanquitat i aïllament del perímetre en soleres. (material) | 1.100 | 0.49 | 0.54 |
| mt16lra012a | m² | Panell rígid de llana mineral, segons UNE-EN 13162, no revestit, de 20 mm d'espessor, resistència tèrmica 0,45 m²K/W, conductivitat tèrmica 0,041 W/(mK), Euroclasse A1 de reacció al foc segons UNE-EN 13501-1, densitat 90 kg/m³, calor específic 840 J/kgK, capacitat d'absorció d'aigua a curt termini <=1 kg/m² i factor de resistència a la difusió del vapor d'aigua 1,3. (material) | 1.500 | 10.17 | 15.26 |
| mt12pss010a | m² | Placa de solera seca, Solera Rigidur 20 "PLACO", de 20 mm d'espessor, amb les vores longitudinals encadellades composta per dues plaques de guix laminat reforçat amb fibres, enganxades en fàbrica, de 10 mm. (material) | 1.050 | 26.54 | 27.87 |
| mt12pss020a | kg | Adhesiu Rigidur Nature Line Suelo "PLACO". (material) | 0.090 | 12.77 | 1.15 |
| mt12plt050b | U | Cargol autoroscant Rigidur 30 "PLACO", amb cap de trompeta, de 30 mm de longitud. (material) | 18.000 | 0.02 | 0.36 |
| mt12plk015b | m² | Placa de guix laminat reforçat amb fibres GF-C1-I-W2 / UNE-EN 15283-2 - 1200 / 2400 / 12,5 / amb les vores longitudinals rebaixades, Rigidur H 13 BR "PLACO". (material) | 1.050 | 25.04 | 26.29 |
| op00ato010 |  | Tornavís. | 1.000 | 0.00 | 0.00 |
| op00tal010 |  | Trepant. | 1.000 | 0.00 | 0.00 |
| op00sie010 |  | Serra de calar. | 1.000 | 0.00 | 0.00 |
| mo053 | h | Oficial 1ª muntador de prefabricats interiors. (mà d'obra) | 0.540 | 30.63 | 16.54 |
| mo100 | h | Ajudant muntador de prefabricats interiors. (mà d'obra) | 0.540 | 26.39 | 14.25 |
| % | % | Costos directes complementaris | 2 % | 102.59 | 2.05 |
|  |  | Costos directes |  |  | 104.64 |
