# Empostissat tradicional sobre llistons

- Propietat de l'arxiu: CYPE INGENIEROS, S.A.
- Format: FIEBDC-3/2002
- Divisa: EUR
- Costos indirectes: 3.00 %
- IVA: 21.00 %

## R Revestiments i extradossats

### RS Paviments

#### RSM De fusta

**RSM020** m² Empostissat tradicional sobre llistons.
Empostissat tradicional format per taules encadellades de fusta massissa de pi gallec, de 70x22 mm, col·locades a trencajunts sobre llistons de fusta de pi de 50x25 mm, fixades mecànicament al suport i separades entre elles 25 cm. Inclús junts, ribotat, fregat amb paper de vidre, empastat, aplicació de fons, envernissat final amb tres mans de vernís de poliuretà de dos components P-6/8, retalls, falques d'anivellació i elements de fixació.
Inclou: Replanteig dels eixos dels llistons i marcat de nivells. Col·locació, anivellació i fixació de les llates d'empostissar. Col·locació de les taules de fusta. Ribotat i fregat amb paper de vidre de la superfície. Empastat i aplicació de fons. Envernissat.
Criteri d'amidament de projecte: Superfície útil, mesura segons documentació gràfica de Projecte. No s'ha incrementat l'amidament per trencaments i retallades, ja que en la descomposició s'ha considerat un 5% més de peces.
Criteri de mesura d'obra: Es mesurarà la superfície realment executada segons especificacions de Projecte.

| Codi | Ut | Descripció | Rendiment | Preu | Import |
|---|---|---|---|---|---|
| mt18mva015f | m | Llistó de 70x20 mm de secció, de fusta de pinastre (Pinus pinaster), tractada en autoclau, amb classe d'ús 4, segons UNE-EN 335, acabat raspallat, amb humitat inferior al 20%. (material) | 4.000 | 1.49 | 5.96 |
| mt18mva020 | U | Material auxiliar per a col·locació d'empostissat de fusta sobre llistons. (material) | 1.000 | 3.15 | 3.15 |
| mt18mta010j | m² | Taula encadellada de fusta massissa de pi gallec, 70x22 mm, segons UNE-EN 13226 i UNE-EN 14342. (material) | 1.020 | 16.22 | 16.54 |
| mt27tmp010 | l | Vernís de poliuretà de dos components P-6/8. (material) | 0.900 | 9.89 | 8.90 |
| mq08war160 | h | Polidora d'aplicació en paviments de fusta, equipada amb corrons per a llima i sistema d'aspiració. (maquinària) | 0.150 | 4.76 | 0.71 |
| op00cla010 |  | Clavadora pneumàtica. | 1.000 | 0.00 | 0.00 |
| op00tro010 |  | Serra de trepar. | 1.000 | 0.00 | 0.00 |
| mo025 | h | Oficial 1ª instal·lador de paviments de fusta. (mà d'obra) | 1.559 | 28.42 | 44.31 |
| mo063 | h | Ajudant instal·lador de paviments de fusta. (mà d'obra) | 0.360 | 25.28 | 9.10 |
| % | % | Costos directes complementaris | 2 % | 88.67 | 1.77 |
|  |  | Costos directes |  |  | 90.44 |
