# Paviment continu de micromorter de calç i ciment

- Propietat de l'arxiu: CYPE INGENIEROS, S.A.
- Format: FIEBDC-3/2002
- Divisa: EUR
- Costos indirectes: 3.00 %
- IVA: 21.00 %

## R Revestiments i extradossats

### RS Paviments

#### RSQ Continus de micromorter

**RSQ050** m² Paviment continu de micromorter de calç i ciment.
Paviment continu de micromorter, de 3 mm d'espessor, realitzat sobre superfície absorbent. EMPRIMACIÓ: a base de copolímers acrílics a emulsió aquosa, sense diluir. CAPA BASE: micromorter de calç i ciment, amb una mida màxima de l'àrid de 0,2 mm, color a escollir, amb resina acrílica i pigment, en dues capes, (0,5 kg/m² cada capa) i malla de fibra de vidre antiàlcalis, de 2,2x2,3 mm de llum de malla, de 58 g/m² de massa superficial. CAPA DECORATIVA: micromorter de calç i ciment, amb una mida màxima de l'àrid de 0,2 mm, color a escollir, amb resina acrílica i pigment, (0,5 kg/m²). CAPA DE SEGELLAT: emprimació a base de copolímers acrílics a emulsió aquosa i vernís a l'aigua de poliuretà bicomponent.
Criteri de valoració econòmica: El preu no inclou la superfície suport.
Inclou: Neteja de la superfície suport. Replanteig de les juntes de dilatació i draps de treball. Aplicació de la capa d'emprimació. Execució de la mescla. Aplicació de la capa base. Col·locació de la malla embeguda en la capa base. Fregat amb paper de vidre de petites adherències i imperfeccions. Aplicació de la capa decorativa. Aplicació de la capa de segellat. Neteja final de la superfície acabada.
Criteri d'amidament de projecte: Superfície mesurada en projecció horitzontal, segons documentació gràfica de Projecte.
Criteri de mesura d'obra: Es mesurarà, en projecció horitzontal, la superfície realment executada segons especificacions de Projecte.

| Codi | Ut | Descripció | Rendiment | Preu | Import |
|---|---|---|---|---|---|
| mt28mcc006a | l | Emprimació a base de copolímers acrílics a emulsió aquosa, sense diluir, per a regularitzar la porositat i millorar l'adherència dels suports absorbents, per a aplicar amb corró. (material) | 0.100 | 8.15 | 0.82 |
| mt28mcc050a | m² | Malla de fibra de vidre antiàlcalis, de 2,2x2,3 mm de llum de malla, de 58 g/m² de massa superficial, per armar micromorters. (material) | 1.050 | 2.33 | 2.45 |
| mt28mcc010f | kg | Micromorter bicomponent, compost de ciment, calç, àrids seleccionats i additius, amb una mida màxima de l'àrid de 0,2 mm, color a escollir, com capa base, per a aplicar amb plana metàl·lica. (material) | 1.500 | 4.70 | 7.05 |
| mt28mcc009a | l | Resina acrílica en base aquosa. (material) | 0.558 | 6.63 | 3.70 |
| mt28mcc008 | U | Pigment, per a la coloració en massa de microciment. (material) | 0.200 | 31.04 | 6.21 |
| mt28mcc020a | l | Emprimació a base de copolímers acrílics a emulsió aquosa, com a pont d'unió entre el micromorter i el vernís, per a aplicar amb brotxa, corró o pistola. (material) | 0.120 | 23.67 | 2.84 |
| mt28mcc021a | l | Vernís a l'aigua de poliuretà bicomponent, per a aplicar amb brotxa, corró o pistola. (material) | 0.150 | 36.86 | 5.53 |
| op00tal020 |  | Trepant amb batedora. | 1.000 | 0.00 | 0.00 |
| mo020 | h | Oficial 1ª construcció. (mà d'obra) | 0.881 | 28.42 | 25.04 |
| mo113 | h | Peó ordinari construcció. (mà d'obra) | 1.574 | 23.81 | 37.48 |
| % | % | Costos directes complementaris | 2 % | 91.12 | 1.82 |
|  |  | Costos directes |  |  | 92.94 |
