# Entornpeu de PVC

- Propietat de l'arxiu: CYPE INGENIEROS, S.A.
- Format: FIEBDC-3/2002
- Divisa: EUR
- Costos indirectes: 3.00 %
- IVA: 21.00 %

## R Revestiments i extradossats

### RS Paviments

#### RSS De cautxú, de linòleum i vinílics

**RSS100** m Entornpeu de PVC.
Entornpeu soldable de PVC, de 105x40 mm i 2 mm de gruix, color a escollir. Col·locació en obra: amb adhesiu i soldat a topall per termofusió al paviment.
Inclou: Neteja i preparació de la superfície suport. Replanteig. Tall, col·locació, soldat i fixació de l'entornpeu.
Criteri d'amidament de projecte: Longitud mesurada segons documentació gràfica de Projecte, sense incloure buits de portes. No s'ha incrementat l'amidament per trencaments i retallades, ja que en la descomposició s'ha considerat un 5% més de peces.
Criteri de mesura d'obra: Es mesurarà la longitud realment executada segons especificacions de Projecte.

| Codi | Ut | Descripció | Rendiment | Preu | Import |
|---|---|---|---|---|---|
| mt18dww020a | l | Adhesiu de cloroprè, de base solvent monocomponent. (material) | 0.105 | 6.61 | 0.69 |
| mt18rpv030a | m | Entornpeu soldable de PVC, de 105x40 mm i 2 mm de gruix, color a escollir, subministrat en rotllos de 25 m de longitud. (material) | 1.050 | 8.35 | 8.77 |
| op00pis010 |  | Pistola d'aire calent per a soldadura de materials termoplàstics. | 1.000 | 0.00 | 0.00 |
| mo026 | h | Oficial 1ª instal·lador de revestiments flexibles. (mà d'obra) | 0.120 | 29.67 | 3.56 |
| % | % | Costos directes complementaris | 2 % | 13.02 | 0.26 |
|  |  | Costos directes |  |  | 13.28 |
