# Fals sostre continu de plaques de silicat càlcic. Sistema "PROMAT"

- Propietat de l'arxiu: CYPE INGENIEROS, S.A.
- Format: FIEBDC-3/2002
- Divisa: EUR
- Costos indirectes: 3.00 %
- IVA: 21.00 %

## R Revestiments i extradossats

### RT Falsos sostres en interiors

#### RTS Continus, de plaques de silicat càlcic

**RTS010** m² Fals sostre continu de plaques de silicat càlcic. Sistema "PROMAT".
Fals sostre continu suspès, llis, situat a una altura menor de 4 m, resistència al foc EI 180, segons UNE-EN 1364-2. Sistema Techo Independiente Promatect-100 "PROMAT", constituït per: ESTRUCTURA: estructura metàl·lica d'acer galvanitzat de mestres primàries 60/27 mm amb una modulació de 600 mm i suspeses del sostre o element suport de formigó amb penjats, elements de seguretat per a la fixació dels penjants, connexions superiors per fixar les varetes als penjants i varetes cada 1200 mm, i mestres secundàries fixades perpendicularment a les mestres primàries amb connectors tipus cavalló amb una modulació de 1000 mm; PLAQUES: tres capes de plaques de silicat càlcic Promatect-100 "PROMAT", de 1200x2500 mm i 20 mm de gruix, amb les vores quadrades. Inclús fixacions per a l'ancoratge dels perfils, cargols per a la fixació de les plaques, pasta per al tractament de junts, manta de silicat, Promaglaf "PROMAT" i accessoris de muntatge.
Inclou: Replanteig dels eixos de l'estructura metàl·lica. Anivellació i col·fixació dels perfils perimetrals. Senyalització dels punts d'ancoratge al forjat o element de suport. Anivellació i suspensió dels perfils primaris i secundaris de l'estructura. Tall de les plaques. Fixació de les plaques. Resolució de trobades i punts singulars. Tractament de junts. Segellat de trobades.
Criteri d'amidament de projecte: Superfície mesurada entre paraments, segons documentació gràfica de Projecte, sense descomptar buits per instal·lacions.
Criteri de mesura d'obra: Es mesurarà la superfície realment executada segons especificacions de Projecte, seguint els criteris d'amidament exposats en la norma UNE 92305.

| Codi | Ut | Descripció | Rendiment | Preu | Import |
|---|---|---|---|---|---|
| mt12psg160d | m | Perfil en L, d'acer galvanitzat, de 30 mm. (material) | 0.400 | 0.86 | 0.34 |
| mt12psg220 | U | Fixació composta per tac i cargol 5x27. (material) | 2.400 | 0.06 | 0.14 |
| mt12psg081a | U | Cargol autoperforant 3,5x9,5 mm. (material) | 4.000 | 0.01 | 0.04 |
| mt12psg210a | U | Penjat per a falsos sostres suspesos. (material) | 1.200 | 0.33 | 0.40 |
| mt12psg210b | U | Segur per a la fixació del penjant, en falsos sostres suspesos. (material) | 1.200 | 0.04 | 0.05 |
| mt12psg210c | U | Connexió superior per fixar la vareta al penjant, en falsos sostres suspesos. (material) | 1.200 | 0.57 | 0.68 |
| mt12psg050c | m | Mestra 60/27 de xapa d'acer galvanitzat, de 60 mm d'amplada, segons UNE-EN 14195. (material) | 3.900 | 0.84 | 3.28 |
| mt12pek020la | U | Connector, per a mestra 60/27. (material) | 0.800 | 0.20 | 0.16 |
| mt12pek020da | U | Connector tipus cavalló, per a mestra 60/27. (material) | 3.400 | 0.23 | 0.78 |
| mt12plo010jk | m² | Placa de silicat càlcic Promatect-100 "PROMAT", de 1200x2500 mm i 20 mm de gruix, amb les vores quadrades; Euroclasse A1 de reacció al foc, segons UNE-EN 13501-1. (material) | 3.150 | 28.77 | 90.63 |
| mt12psg081d | U | Cargol autoperforant 3,5x35 mm. (material) | 20.000 | 0.01 | 0.20 |
| mt12psg081g | U | Cargol autoperforant 4,2x70 mm. (material) | 20.000 | 0.04 | 0.80 |
| mt12ppo010d | kg | Pasta de segellament "PROMAT". (material) | 0.250 | 1.73 | 0.43 |
| mt41php100d | m² | Manta de silicat, Promaglaf "PROMAT". (material) | 0.050 | 1.26 | 0.06 |
| op00fre010 |  | Fresadora. | 1.000 | 0.00 | 0.00 |
| op00ato010 |  | Tornavís. | 1.000 | 0.00 | 0.00 |
| mo015 | h | Oficial 1ª muntador de falsos sostres. (mà d'obra) | 1.055 | 30.63 | 32.31 |
| mo082 | h | Ajudant muntador de falsos sostres. (mà d'obra) | 1.055 | 26.39 | 27.84 |
| % | % | Costos directes complementaris | 2 % | 158.14 | 3.16 |
|  |  | Costos directes |  |  | 161.30 |
