# Fals sostre registrable de panells de MDF. Sistema "DECUSTIK"

- Propietat de l'arxiu: CYPE INGENIEROS, S.A.
- Format: FIEBDC-3/2002
- Divisa: EUR
- Costos indirectes: 3.00 %
- IVA: 21.00 %

## R Revestiments i extradossats

### RT Falsos sostres en interiors

#### RTT Registrables, de fusta

**RTT031** m² Fals sostre registrable de panells de MDF. Sistema "DECUSTIK".
Fals sostre registrable suspès, situat a una altura menor de 4 m. Sistema MICRO "DECUSTIK", constituït per: ESTRUCTURA: perfileria oculta, d'acer galvanitzat, color blanc, amb sola de 24 mm d'amplària, comprenent perfils primaris i secundaris; PANELLS: panells de MDF, MICRO 05 01 "DECUSTIK", rexapat amb xapa de fusta de roure, acabat envernissat, amb vernís ignífug, de 1200x600 mm i 16 mm de gruix, de superfície ranurada i amb la cara posterior amb perforacions circulars de 10 mm de diàmetre, amb una separació de 16 mm entre perforacions en un 2,7% de la superfície i recoberta amb un vel acústic, amb mecanitzat lateral per a perfileria oculta V6. Inclús perfils angulars, fixacions per a l'ancoratge dels perfils, i accessoris de muntatge.
Criteri de valoració econòmica: El preu no inclou l'aïllament a col·locar sobre el fals sostre.
Inclou: Traçat en els murs del nivell del fals sostre. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt12dec030l | m² | Panell de MDF, MICRO 05 01 "DECUSTIK", rexapat amb xapa de fusta de roure, acabat envernissat, amb vernís ignífug de 1200x600 mm i 16 mm de gruix, de superfície ranurada i amb la cara posterior amb perforacions circulars de 10 mm de diàmetre, amb una separació de 16 mm entre perforacions en un 2,7% de la superfície i recoberta amb un vel acústic, amb mecanitzat lateral per a perfileria oculta V6, Euroclasse B-s2, d0 de reacció al foc segons UNE-EN 13501-1. (material) | 1.000 | 180.97 | 180.97 |
| mt12psg200a | m | Perfil primari 24x38x3700 mm, d'acer galvanitzat, segons UNE-EN 13964. (material) | 2.035 | 1.89 | 3.85 |
| mt12psg200b | m | Perfil secundari 24x32x600 mm, d'acer galvanitzat, segons UNE-EN 13964. (material) | 0.900 | 1.89 | 1.70 |
| mt12psg200d | m | Perfil angular 25x25x3000 mm, d'acer galvanitzat, segons UNE-EN 13964. (material) | 1.220 | 1.75 | 2.14 |
| mt12pek060a | U | Peça de penjat ràpid, per a falsos sostres suspesos. (material) | 0.900 | 0.96 | 0.86 |
| mt12psg190 | U | Barnilla de penjament. (material) | 0.900 | 0.37 | 0.33 |
| mt12psg220 | U | Fixació composta per tac i cargol 5x27. (material) | 0.900 | 0.06 | 0.05 |
| mo015 | h | Oficial 1ª muntador de falsos sostres. (mà d'obra) | 0.360 | 29.34 | 10.56 |
| mo082 | h | Ajudant muntador de falsos sostres. (mà d'obra) | 0.360 | 25.28 | 9.10 |
| % | % | Costos directes complementaris | 2 % | 209.56 | 4.19 |
|  |  | Costos directes |  |  | 213.75 |
