# Revestiment amb morter de calç. Sistema Morcem Cal "GRUPO PUMA"

- Propietat de l'arxiu: CYPE INGENIEROS, S.A.
- Format: FIEBDC-3/2002
- Divisa: EUR
- Costos indirectes: 3.00 %
- IVA: 21.00 %

## R Revestiments i extradossats

### RU Sistemes de revestiment amb morters industrials per a arrebossat i enlluït

#### RUC Morters de calç

**RUC021** m² Revestiment amb morter de calç. Sistema Morcem Cal "GRUPO PUMA".
Revestiment amb morter de calç, sobre suport de maçoneria, sistema Morcem Cal "GRUPO PUMA". EMPRIMACIÓ: Fijamor "GRUPO PUMA". CAPA DE REGULARITZACIÓ: aplicació manual de morter d'ofici de paleta, Morcem Cal Muro "GRUPO PUMA", de 10 mm d'espessor, reglejat, amb acabat remolinat. CAPA BASE: aplicació manual de morter de calç, tipus CR CSII W0, segons UNE-EN 998-1, Morcem Cal Base "GRUPO PUMA", color a escollir, de 10 mm d'espessor, en una capa, reglejat, amb acabat remolinat. CAPA D'ACABAT: aplicació manual de morter de calç, tipus CR CSI W2, segons UNE-EN 998-1, Morcem Cal Acabado "GRUPO PUMA", color a escollir, de 8 mm d'espessor, amb acabat llis rentat.
Inclou: Aplicació de l'emprimació. Col·locació de regles i corretges. Col·locació de tocs. Formació de mestres. Aplicació de la capa de regularització. Aplicació de la capa base. Aplicació de la capa d'acabat.
Criteri d'amidament de projecte: Superfície mesurada segons documentació gràfica de Projecte.
Criteri de mesura d'obra: Es mesurarà la superfície realment executada segons especificacions de Projecte.

| Codi | Ut | Descripció | Rendiment | Preu | Import |
|---|---|---|---|---|---|
| mt08aaa010a | m³ | Aigua. (material) | 0.001 | 1.50 | 0.00 |
| mt27pfp010a | l | Emprimació Fijamor "GRUPO PUMA", a base de copolímers acrílics en suspensió aquosa, per afavorir la cohesió de suports poc consistents i l'adherència de pintures. (material) | 0.143 | 4.40 | 0.63 |
| mt09rep005c | kg | Morter d'ofici de paleta, Morcem Cal Muro "GRUPO PUMA", compost per calç hidràulica natural, tipus NHL 3,5, putzolanes, àrids seleccionats i altres additius, resistència a compressió 7,5 N/mm²; per a ús en elements situats a l'interior i a l'exterior de l'edifici, subjectes a requisits estructurals, M-7,5 segons UNE-EN 998-2. (material) | 20.000 | 0.54 | 10.80 |
| mt28esp050c | kg | Morter de calç, tipus CR CSII W0, segons UNE-EN 998-1, per a ús en interiors o en exteriors, Morcem Cal Base "GRUPO PUMA", color a escollir, compost per calç hidràulica natural, tipus NHL 3,5, segons UNE-EN 459-1, àrids seleccionats i additius, permeable al vapor d'aigua, subministrat en sacs. (material) | 16.000 | 0.51 | 8.16 |
| mt28esp060c | kg | Morter de calç, tipus CR CSI W2, segons UNE-EN 998-1, per a ús en interiors o en exteriors, Morcem Cal Acabado "GRUPO PUMA", color a escollir, compost per calç hidràulica natural, tipus NHL 3,5, segons UNE-EN 459-1, àrids seleccionats i additius, permeable al vapor d'aigua, subministrat en sacs. (material) | 12.800 | 0.57 | 7.30 |
| op00tal020 |  | Trepant amb batedora. | 1.000 | 0.00 | 0.00 |
| mo039 | h | Oficial 1ª revocador. (mà d'obra) | 1.499 | 28.42 | 42.60 |
| mo079 | h | Ajudant revocador. (mà d'obra) | 1.499 | 25.28 | 37.89 |
| % | % | Costos directes complementaris | 2 % | 107.38 | 2.15 |
|  |  | Costos directes |  |  | 109.53 |
