# Banyera d'acer "ROCA"

- Propietat de l'arxiu: CYPE INGENIEROS, S.A.
- Format: FIEBDC-3/2002
- Divisa: EUR
- Costos indirectes: 3.00 %
- IVA: 21.00 %

## S Senyalització i equipament

### SA Aparells sanitaris

#### SAB Banyeres

**SAB020** U Banyera d'acer "ROCA".
Banyera rectangular de xapa d'acer, model Contesa "ROCA", color Blanco, de 1700x700x400 mm, equipada amb aixetes monocomandament mural per a bany/dutxa, amb cartutx ceràmic, acabat cromat, model Thesis. Inclús silicona per a segellat de junts.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30bcr009a | U | Banyera rectangular de xapa d'acer, model Contesa "ROCA", color Blanco, de 1700x700x400 mm, segons UNE-EN 14516. (material) | 1.000 | 137.06 | 137.06 |
| mt31gmo024a | U | Aixetes monocomandament mural per a bany/dutxa, amb cartutx ceràmic, acabat cromat, model Thesis "ROCA", compost de mesclador de bany/dutxa amb canella i suport de dutxa integrat, inversor automàtic bany/dutxa i equip de dutxa format per mànec de dutxa i flexible de 1,70 m de llautó cromat, segons UNE-EN 1287. (material) | 1.000 | 404.60 | 404.60 |
| mt30dba020 | U | Desguàs automàtic de llautó-coure per banyera, acabat cromat. (material) | 1.000 | 126.08 | 126.08 |
| mt30www005 | U | Cartutx de 300 ml de silicona àcida monocomponent, fungicida, per a segellat de junts en ambients humits. (material) | 0.036 | 7.50 | 0.27 |
| mo008 | h | Oficial 1ª lampista. (mà d'obra) | 1.319 | 29.34 | 38.70 |
| % | % | Costos directes complementaris | 2 % | 706.71 | 14.13 |
|  |  | Costos directes |  |  | 720.84 |
