# Conjunt d'aparells sanitaris

- Propietat de l'arxiu: CYPE INGENIEROS, S.A.
- Format: FIEBDC-3/2002
- Divisa: EUR
- Costos indirectes: 3.00 %
- IVA: 21.00 %

## S Senyalització i equipament

### SA Aparells sanitaris

#### SAC Conjunts

**SAC005** U Conjunt d'aparells sanitaris.
Conjunt d'aparells sanitaris en bany format per: lavabo de porcellana sanitària, amb peu, gamma bàsica, color blanc, de 520x410 mm; inodor de porcellana sanitària, amb tanc baix, gamma bàsica, color blanc, amb seient i tapa lacats, mecanisme de descàrrega de 3/6 litres, amb joc de fixació i colze d'evacuació; bidet de porcellana sanitària, gamma bàsica, color blanc, sense tapa. Inclús desguàs, aixetes de regulació, enllaços d'alimentació flexibles i closa amb silicona.
Inclou: Replanteig. Col·locació i fixació dels aparells. Muntatge del desguàs. Connexió a la xarxa d'evacuació. Muntatge de l'aixeteria. Connexió a les xarxes d'aigua freda i calenta. Comprovació del seu correcte funcionament. Segellat de junts.
Criteri d'amidament de projecte: Nombre d'unitats previstes, segons documentació gràfica de Projecte.
Criteri de mesura d'obra: Es mesurarà el nombre d'unitats realment col·locades segons especificacions de Projecte.

| Codi | Ut | Descripció | Rendiment | Preu | Import |
|---|---|---|---|---|---|
| mt30lps010aa | U | Lavabo de porcellana sanitària, amb peu, gamma bàsica, color blanc, de 520x410 mm, amb joc de fixació, segons UNE 67001. (material) | 1.000 | 104.43 | 104.43 |
| mt30ips010a | U | Inodor de porcellana sanitària, amb tanc baix, gamma bàsica, color blanc, amb seient i tapa lacats, mecanisme de descàrrega de 3/6 litres, amb joc de fixació i colze d'evacuació, segons UNE-EN 997. (material) | 1.000 | 226.65 | 226.65 |
| mt30bps010a | U | Bidet de porcellana sanitària, gamma bàsica, color blanc, sense tapa, amb joc de fixació, segons UNE 67001. (material) | 1.000 | 60.30 | 60.30 |
| mt36www005b | U | Acoblament a paret colzat amb plafó, de PVC, sèrie B, color blanc, per evacuació d'aigües residuals (a baixa i alta temperatura) en l'interior dels edificis, enllaç mixt de 1 1/4"x40 mm de diàmetre, segons UNE-EN 1329-1, amb vàlvula de desguàs. (material) | 2.000 | 10.95 | 21.90 |
| mt38tew010a | U | Tirantet flexible de 20 cm i 1/2" de diàmetre. (material) | 1.000 | 8.00 | 8.00 |
| mt30www005 | U | Cartutx de 300 ml de silicona àcida monocomponent, fungicida, per a segellat de junts en ambients humits. (material) | 0.036 | 7.50 | 0.27 |
| op00tal010 |  | Trepant. | 1.000 | 0.00 | 0.00 |
| op00ato010 |  | Tornavís. | 1.000 | 0.00 | 0.00 |
| mo008 | h | Oficial 1ª lampista. (mà d'obra) | 2.590 | 29.34 | 75.99 |
| mo107 | h | Ajudant lampista. (mà d'obra) | 1.726 | 25.25 | 43.58 |
| % | % | Costos directes complementaris | 2 % | 541.12 | 10.82 |
|  |  | Costos directes |  |  | 551.94 |
