# Plat de dutxa acrílic

- Propietat de l'arxiu: CYPE INGENIEROS, S.A.
- Format: FIEBDC-3/2002
- Divisa: EUR
- Costos indirectes: 3.00 %
- IVA: 21.00 %

## S Senyalització i equipament

### SA Aparells sanitaris

#### SAD Dutxes

**SAD005** U Plat de dutxa acrílic.
Plat de dutxa acrílic, gamma alta, color blanc, de 120x80 cm, amb joc de desguàs. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30pas030a | U | Plat de dutxa acrílic, gamma alta, color blanc, de 120x80 cm, amb joc de desguàs. (material) | 1.000 | 315.06 | 315.06 |
| mt30www005 | U | Cartutx de 300 ml de silicona àcida monocomponent, fungicida, per a segellat de junts en ambients humits. (material) | 0.036 | 7.50 | 0.27 |
| mo008 | h | Oficial 1ª lampista. (mà d'obra) | 1.319 | 29.34 | 38.70 |
| % | % | Costos directes complementaris | 2 % | 354.03 | 7.08 |
|  |  | Costos directes |  |  | 361.11 |
