# Plat de dutxa de resina

- Propietat de l'arxiu: CYPE INGENIEROS, S.A.
- Format: FIEBDC-3/2002
- Divisa: EUR
- Costos indirectes: 3.00 %
- IVA: 21.00 %

## S Senyalització i equipament

### SA Aparells sanitaris

#### SAD Dutxes

**SAD025** U Plat de dutxa de resina.
Plat de dutxa quadrat, de resina, color blanc, acabat mat imitació pedra, amb fons antilliscant i orifici de desguàs en un lateral de 90 mm de diàmetre, de 800x800x40 mm, amb vàlvula sifònica de 30 mm d'altura de sifó.
Criteri de valoració econòmica: El preu no inclou l'aixeteria.
Inclou: Replanteig. Col·locació i fixació de l'aparell. Muntatge del desguàs. Connexió a la xarxa d'evacuació. Comprovació del seu correcte funcionament.
Criteri d'amidament de projecte: Nombre d'unitats previstes, segons documentació gràfica de Projecte.
Criteri de mesura d'obra: Es mesurarà el nombre d'unitats realment col·locades segons especificacions de Projecte.

| Codi | Ut | Descripció | Rendiment | Preu | Import |
|---|---|---|---|---|---|
| mt30pog010aa | U | Plat de dutxa quadrat, de resina, color blanc, acabat mat imitació pedra, amb fons antilliscant i orifici de desguàs en un lateral de 90 mm de diàmetre, de 800x800x40 mm, amb tap de desguàs. (material) | 1.000 | 398.86 | 398.86 |
| mt30asg080ab | U | Vàlvula sifònica de 30 mm d'altura de sifó, amb sortida de 40 mm de diàmetre exterior per a tub de desguàs de polietilè, amb tap de desguàs, sifó antiolors, filtre de pèls i elements de fixació, per a plat de dutxa amb orifici de desguàs de 90 mm de diàmetre. (material) | 1.000 | 64.02 | 64.02 |
| mo008 | h | Oficial 1ª lampista. (mà d'obra) | 1.319 | 29.34 | 38.70 |
| % | % | Costos directes complementaris | 2 % | 501.58 | 10.03 |
|  |  | Costos directes |  |  | 511.61 |
