# Rentamans mural, d'argila refractària

- Propietat de l'arxiu: CYPE INGENIEROS, S.A.
- Format: FIEBDC-3/2002
- Divisa: EUR
- Costos indirectes: 3.00 %
- IVA: 21.00 %

## S Senyalització i equipament

### SA Aparells sanitaris

#### SAM Rentamans

**SAM033** U Rentamans mural, d'argila refractària.
Rentamans asimètric mural amb superfície de suport a l'esquerra, d'argila refractària, acabat termoesmaltat, color blanc, de 530x310x135 mm, amb un orifici per les aixetes a la dreta, amb vàlvula de desguàs de llautó cromat i joc de fixació de 2 peces, i desguàs amb sifó botella d'ABS, acabat brillant imitació crom. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sig010f | U | Rentamans asimètric mural amb superfície de suport a l'esquerra, d'argila refractària, acabat termoesmaltat, color blanc, de 530x310x135 mm, amb un orifici per les aixetes a la dreta, segons UNE 67001. (material) | 1.000 | 225.33 | 225.33 |
| mt30asg030a | U | Vàlvula de desguàs de llautó cromat, de 50 mm de longitud. (material) | 1.000 | 67.90 | 67.90 |
| mt30asg050a | U | Joc de fixació de 2 peces, per a rentamans. (material) | 1.000 | 12.80 | 12.80 |
| mt30asg070cb | U | Sifó botella de ABS, acabat brillant imitació crom, amb sortida de 40 mm de diàmetre exterior, per a lavabo, amb embellidor. (material) | 1.000 | 47.24 | 47.24 |
| mt30www005 | U | Cartutx de 300 ml de silicona àcida monocomponent, fungicida, per a segellat de junts en ambients humits. (material) | 0.012 | 7.50 | 0.09 |
| op00tal010 |  | Trepant. | 1.000 | 0.00 | 0.00 |
| op00mar010 |  | Martell. | 1.000 | 0.00 | 0.00 |
| op00ato010 |  | Tornavís. | 1.000 | 0.00 | 0.00 |
| mo008 | h | Oficial 1ª lampista. (mà d'obra) | 1.439 | 29.34 | 42.22 |
| % | % | Costos directes complementaris | 2 % | 395.58 | 7.91 |
|  |  | Costos directes |  |  | 403.49 |
