# Placa per taulell de cuina

- Propietat de l'arxiu: CYPE INGENIEROS, S.A.
- Format: FIEBDC-3/2002
- Divisa: EUR
- Costos indirectes: 3.00 %
- IVA: 21.00 %

## S Senyalització i equipament

### SC Cuines/eixides

#### SCE Electrodomèstics

**SCE030** U Placa per taulell de cuina.
Placa de cocció a gas natural, butà i propà, de 306 mm d'amplada, 59 mm d'altura i 527 mm de profunditat, color negre, 1 zones i potència 6100 W.
Inclou: Replanteig. Col·locació de l'aparell. Segellat de junts. Connexió a la presa de gas. Connexió a la xarxa elèctrica. Comprovació del seu correcte funcionament.
Criteri d'amidament de projecte: Nombre d'unitats previstes, segons documentació gràfica de Projecte.
Criteri de mesura d'obra: Es mesurarà el nombre d'unitats realment col·locades segons especificacions de Projecte.

| Codi | Ut | Descripció | Rendiment | Preu | Import |
|---|---|---|---|---|---|
| mt32pgs010rb | U | Placa de cocció a gas natural, butà i propà, de 306 mm d'amplada, 59 mm d'altura i 527 mm de profunditat, color negre, 1 zones i potència 6100 W. (material) | 1.000 | 435.00 | 435.00 |
| mo003 | h | Oficial 1ª electricista. (mà d'obra) | 0.599 | 29.34 | 17.57 |
| % | % | Costos directes complementaris | 2 % | 452.57 | 9.05 |
|  |  | Costos directes |  |  | 461.62 |
