# Protector complet per a radiador, d'escuma de poliuretà d'alta densitat reforçada amb tauler de fusta

- Propietat de l'arxiu: CYPE INGENIEROS, S.A.
- Format: FIEBDC-3/2002
- Divisa: EUR
- Costos indirectes: 3.00 %
- IVA: 21.00 %

## S Senyalització i equipament

### SD Proteccions

#### SDA Protectors per a radiadors

**SDA030** U Protector complet per a radiador, d'escuma de poliuretà d'alta densitat reforçada amb tauler de fusta.
Protector complet per a radiador, d'escuma de poliuretà d'alta densitat reforçada amb un tauler de fusta, d'entre 1000 i 1500 mm de longitud i 50 mm de gruix, amb recobriment de PVC, color a escollir. Col·locació en obra: caragolat a la superfície suport amb perfils d'alumini.
Inclou: Replanteig. Muntatge i fixació.
Criteri d'amidament de projecte: Nombre d'unitats previstes, segons documentació gràfica de Projecte.
Criteri de mesura d'obra: Es mesurarà el nombre d'unitats realment col·locades segons especificacions de Projecte.

| Codi | Ut | Descripció | Rendiment | Preu | Import |
|---|---|---|---|---|---|
| mt53pdi150b | U | Protector complet per a radiador, d'escuma de poliuretà d'alta densitat reforçada amb un tauler de fusta, d'entre 1000 i 1500 mm de longitud i 50 mm de gruix, amb recobriment de PVC, color a escollir i perfils d'alumini per caragolar a la superfície suport, Euroclasse B-s1, d0 de reacció al foc, segons UNE-EN 13501-1. (material) | 1.000 | 224.34 | 224.34 |
| mt26aaa240da | U | Tac de niló amb cargol de cap aixamfranat, d'acer inoxidable AISI 304, de 6 mm de diàmetre i 35 mm de longitud. (material) | 4.000 | 0.24 | 0.96 |
| op00ato010 |  | Tornavís. | 1.000 | 0.00 | 0.00 |
| mo080 | h | Ajudant muntador. (mà d'obra) | 0.360 | 25.28 | 9.10 |
| % | % | Costos directes complementaris | 2 % | 234.40 | 4.69 |
|  |  | Costos directes |  |  | 239.09 |
