# Topall per a porta interior. Col·locació en el terra

- Propietat de l'arxiu: CYPE INGENIEROS, S.A.
- Format: FIEBDC-3/2002
- Divisa: EUR
- Costos indirectes: 3.00 %
- IVA: 21.00 %

## S Senyalització i equipament

### SD Proteccions

#### SDO Protectors per a portes

**SDO010** U Topall per a porta interior. Col·locació en el terra.
Topall per a porta interior, tipus cautxú, per a col·locació en el terra, color beige, fixat mitjançant cargols.
Inclou: Replanteig dels punts de fixació. Muntatge i fixació.
Criteri d'amidament de projecte: Nombre d'unitats previstes, segons documentació gràfica de Projecte.
Criteri de mesura d'obra: Es mesurarà el nombre d'unitats realment col·locades segons especificacions de Projecte.

| Codi | Ut | Descripció | Rendiment | Preu | Import |
|---|---|---|---|---|---|
| mt53pdi050cd | U | Topall per a porta interior, tipus cautxú, per a col·locació en el terra, color beige. (material) | 1.000 | 1.36 | 1.36 |
| mt12ppl016 | U | Cargol autoroscant protegit contra l'oxidació. (material) | 1.000 | 0.04 | 0.04 |
| mo080 | h | Ajudant muntador. (mà d'obra) | 0.060 | 25.28 | 1.52 |
| % | % | Costos directes complementaris | 2 % | 2.92 | 0.06 |
|  |  | Costos directes |  |  | 2.98 |
