# Protector de mans per a porta interior, de làmina vinílica. Col·locació en el marc i en la fulla de la porta

- Propietat de l'arxiu: CYPE INGENIEROS, S.A.
- Format: FIEBDC-3/2002
- Divisa: EUR
- Costos indirectes: 3.00 %
- IVA: 21.00 %

## S Senyalització i equipament

### SD Proteccions

#### SDO Protectors per a portes

**SDO021** U Protector de mans per a porta interior, de làmina vinílica. Col·locació en el marc i en la fulla de la porta.
Protector de mans per a porta interior, de làmina vinílica transparent, flexible, de 2 mm d'espessor, 2000 mm d'altura i 90° d'obertura, per a col·locar en el marc i en la fulla de la porta, amb guies laterals autoadhesives, d'alumini.
Inclou: Replanteig. Muntatge i fixació.
Criteri d'amidament de projecte: Nombre d'unitats previstes, segons documentació gràfica de Projecte.
Criteri de mesura d'obra: Es mesurarà el nombre d'unitats realment col·locades segons especificacions de Projecte.

| Codi | Ut | Descripció | Rendiment | Preu | Import |
|---|---|---|---|---|---|
| mt53pdi053o | U | Protector de mans per a porta interior, de làmina vinílica transparent, flexible, de 2 mm d'espessor, 2000 mm d'altura i 90° d'obertura, per a col·locar en el marc i en la fulla de la porta, amb guies laterals autoadhesives, d'alumini. (material) | 1.000 | 60.71 | 60.71 |
| mo080 | h | Ajudant muntador. (mà d'obra) | 0.120 | 25.28 | 3.03 |
| % | % | Costos directes complementaris | 2 % | 63.74 | 1.27 |
|  |  | Costos directes |  |  | 65.01 |
