# Aixeteria electrònica per a lavabo, "PRESTO IBÉRICA"

- Propietat de l'arxiu: CYPE INGENIEROS, S.A.
- Format: FIEBDC-3/2002
- Divisa: EUR
- Costos indirectes: 3.00 %
- IVA: 21.00 %

## S Senyalització i equipament

### SG Aixeteries

#### SGL Per a lavabos

**SGL030** U Aixeteria electrònica per a lavabo, "PRESTO IBÉRICA".
Aixeteria electrònica Tecnologia Smart-tap System "PRESTO IBÉRICA" formada per aixeta electrònica amb accionament de la descàrrega per pulsació en pantalla tàctil, per a lavabo, amb control remot, sèrie Smart-tap, model Lavabo 99950 "PRESTO IBÉRICA", amb mòdul hidràulic compost de vàlvula mescladora, cartutx ceràmic, muntura ceràmica i ruixador de la dutxa (no inclòs en aquest preu), i mòdul electrònic amb pantalla per a control de funcionament, fixació ràpida; software per a un únic lloc de control per a aixeteria electrònica, sèrie Smart-tap, model 99915 "PRESTO IBÉRICA", compatible amb sistema operatiu Windows 7 i comptador d'aigua de raig únic, per a aixeteria electrònica, sèrie Smart-tap, model 99910 "PRESTO IBÉRICA", amb emissor d'impulsos. Inclús elements de connexió.
Inclou: Replanteig. Col·locació. Connexionat. Comprovació del seu correcte funcionament.
Criteri d'amidament de projecte: Nombre d'unitats previstes, segons documentació gràfica de Projecte.
Criteri de mesura d'obra: Es mesurarà el nombre d'unitats realment col·locades segons especificacions de Projecte.

| Codi | Ut | Descripció | Rendiment | Preu | Import |
|---|---|---|---|---|---|
| mt31gip020d | U | Aixeta electrònica amb accionament de la descàrrega per pulsació en pantalla tàctil, per a lavabo, amb control remot, sèrie Smart-tap, model Lavabo 99950 "PRESTO IBÉRICA", amb mòdul hidràulic compost de vàlvula mescladora, cartutx ceràmic, muntura ceràmica i ruixador de la dutxa (no inclòs en aquest preu), i mòdul electrònic amb pantalla per a control de funcionament, fixació ràpida; inclús elements de connexió. (material) | 1.000 | 1577.20 | 1577.20 |
| mt35pib200a | U | Software per a un únic lloc de control per a aixeteria electrònica, sèrie Smart-tap, model 99915 "PRESTO IBÉRICA", compatible amb sistema operatiu Windows 7. (material) | 1.000 | 210.53 | 210.53 |
| mt37pib020a | U | Comptador d'aigua de raig únic, per a aixeteria electrònica, sèrie Smart-tap, model 99910 "PRESTO IBÉRICA", amb emissor d'impulsos. (material) | 1.000 | 56.80 | 56.80 |
| mt37www010 | U | Material auxiliar per a instal·lacions de lampisteria. (material) | 1.000 | 1.40 | 1.40 |
| mo008 | h | Oficial 1ª lampista. (mà d'obra) | 1.199 | 29.34 | 35.18 |
| % | % | Costos directes complementaris | 2 % | 1881.11 | 37.62 |
|  |  | Costos directes |  |  | 1918.73 |
