# Taula canvia-bolquers

- Propietat de l'arxiu: CYPE INGENIEROS, S.A.
- Format: FIEBDC-3/2002
- Divisa: EUR
- Costos indirectes: 3.00 %
- IVA: 21.00 %

## S Senyalització i equipament

### SM Banys

#### SML Solucions per a nadons i nens

**SML010** U Taula canvia-bolquers.
Subministrament i muntatge en la superfície de la paret de taula canvia-bolquers horitzontal, d'acer inoxidable AISI 304 i polietilè de baixa densitat microtexturitzat amb absència de punts de fricció, de 648x940 mm, 550 mm (obert) / 103 mm (tancat) de fons, pes màxim suportat 225 kg, amb dispensador de tovalloles, esquerdes laterals per penjar bosses, corretja de seguretat i tancament pneumàtic. Inclús elements de fixació.
Inclou: Replanteig i traçat en el parament de la situació de l'accessori. Col·locació, anivellació i fixació dels elements de suport. Cargolat de la taula canvia-bolquers als elements de suport de paret.
Criteri d'amidament de projecte: Nombre d'unitats previstes, segons documentació gràfica de Projecte.
Criteri de mesura d'obra: Es mesurarà el nombre d'unitats realment col·locades segons especificacions de Projecte.

| Codi | Ut | Descripció | Rendiment | Preu | Import |
|---|---|---|---|---|---|
| mt31cpa020a | U | Taula canvia-bolquers horitzontal, d'acer inoxidable AISI 304 i polietilè de baixa densitat microtexturitzat amb absència de punts de fricció, de 648x940 mm, 550 mm (obert) / 103 mm (tancat) de fons, pes màxim suportat 225 kg, amb dispensador de tovalloles, esquerdes laterals per penjar bosses, corretja de seguretat i tancament pneumàtic, per muntar a la superfície de la paret. (material) | 1.000 | 2586.68 | 2586.68 |
| op00ato010 |  | Tornavís. | 1.000 | 0.00 | 0.00 |
| op00tal010 |  | Trepant. | 1.000 | 0.00 | 0.00 |
| mo107 | h | Ajudant lampista. (mà d'obra) | 0.240 | 25.25 | 6.06 |
| % | % | Costos directes complementaris | 2 % | 2592.74 | 51.85 |
|  |  | Costos directes |  |  | 2644.59 |
