# Taulell de cuina de tauler aglomerat hidròfug

- Propietat de l'arxiu: CYPE INGENIEROS, S.A.
- Format: FIEBDC-3/2002
- Divisa: EUR
- Costos indirectes: 3.00 %
- IVA: 21.00 %

## S Senyalització i equipament

### SN Taulell de cuina

#### SNM De fusta

**SNM010** U Taulell de cuina de tauler aglomerat hidròfug.
Taulell de cuina de tauler aglomerat hidròfug amb superfície revestida de fòrmica color crema o blanc, part inferior folrada de material neutre i cantell frontal d'un sol full d'estratificat de 350x62x3 cm, recolzat en els mobles baixos de cuina en el qual anirà encaixada l'aigüera. Inclús material auxiliar per ancoratge de taulell i massilla per la closa de juntes.
Inclou: Replanteig i traçat en el parament de la situació del taulell de cuina. Col·locació i fixació dels elements de suport. Col·locació, ajustament i fixació del taulell de cuina sobre els elements suport. Col·locació del sòcol perimetral. Segellat i massillat de punts de trobada. Neteja de les restes sobrants.
Criteri d'amidament de projecte: Nombre d'unitats previstes, segons documentació gràfica de Projecte. No s'han duplicat cantonades en l'amidament de la longitud del taulell de cuina.
Criteri de mesura d'obra: Es mesurarà el nombre d'unitats realment executades segons especificacions de Projecte.

| Codi | Ut | Descripció | Rendiment | Preu | Import |
|---|---|---|---|---|---|
| mt19ema010a | m | Taulell de cuina, de tauler aglomerat hidròfug, 62x3 cm, amb superfície revestida de fòrmica color crema o blanc, part inferior folrada de material neutre i cantell frontal d'un sol full d'estratificat, inclús tupè, embellidor i acabaments. (material) | 3.500 | 51.77 | 181.20 |
| mt19ewa010i | U | Formació de buit, en taulell de tauler aglomerat. (material) | 1.000 | 15.63 | 15.63 |
| mt19ewa020 | U | Material auxiliar per ancoratge de taulell. (material) | 3.500 | 10.60 | 37.10 |
| mt32war010 | kg | Segellador elàstic de poliuretà monocomponent per juntes. (material) | 0.047 | 10.75 | 0.51 |
| op00ato010 |  | Tornavís. | 1.000 | 0.00 | 0.00 |
| op00tro010 |  | Serra de trepar. | 1.000 | 0.00 | 0.00 |
| op00fre010 |  | Fresadora. | 1.000 | 0.00 | 0.00 |
| op00sie010 |  | Serra de calar. | 1.000 | 0.00 | 0.00 |
| op00tal010 |  | Trepant. | 1.000 | 0.00 | 0.00 |
| mo017 | h | Oficial 1ª fuster. (mà d'obra) | 1.049 | 30.19 | 31.67 |
| mo058 | h | Ajudant fuster. (mà d'obra) | 1.230 | 26.60 | 32.72 |
| % | % | Costos directes complementaris | 2 % | 298.83 | 5.98 |
|  |  | Costos directes |  |  | 304.81 |
